# Instalación de pavimentos de madera mediante adhesivo poliuretánico Ultrabond P990 1K

- Propiedad del archivo: CONSTRUNARIO
- Formato: FIEBDC-3/2012
- Programa: Construnario Versión 3.51
- Fecha de los precios: 11/11/2021
- Divisa: EUR
- Código: mapei-spain- (07/03/2022)

**UIBMULTRBNDP9901K** m2 Instalación de pavimentos de madera mediante adhesivo poliuretánico Ultrabond P990 1K
Encolado de cualquier pavimentación de parqués de madera, preacabados y laminados, de cualquier formato y especie (no tablillas o parqué sin machihembrar), sobre soportes cementosos, viejos pavimentos de madera, cerámica, mármol, baldosas, recrecidos de anhidrita,etc. preparados adecuadamente (consultar ficha técnica), secos, planos y mecánicamente resistentes, mediante la extensión del adhesivo a base de resina poliuretánica higroendurecedora, listo para su uso, elástico y sin disolventes, Ultrabond P990 1K de Mapei, con transitabilidad en aprox. 12 horas, alargamiento a rotura (7 días, a +23°C) del 180%, y muy bajas emisiones de COV (sello EMICODE EC1 R Plus). Idóneo para suelos con calefacción radiante. (Rendimientos a ajustar en función de las características específicas de la madera y el soporte). Aplicación y preparación del soporte según se especifica en las ficha técnicas de los productos.

| Código | Ud | Descripción | Rendimiento | Precio | Importe |
|---|---|---|---|---|---|
| PIBM244415 | kg | Adhesivo poliuretánico, monocomp. elástico y sin disolvente, 15kg, Ultrabond P990 1K, ref. 244415 (material) | 0.900 | 7.78 | 7.00 |
| OGEN003 | h | Oficial 1ª (mano de obra) | 0.350 | 18.43 | 6.45 |
| OGEN007 | h | Peón (mano de obra) | 0.200 | 16.29 | 3.26 |
|  |  | Costes directos |  |  | 16.71 |

## Recursos

**PIBM244415** kg Adhesivo poliuretánico, monocomp. elástico y sin disolvente, 15kg, Ultrabond P990 1K, ref. 244415
Adhesivo poliuretánico, monocomponente, listo al uso, elástico y sin disolvente, para todo tipo de parquet y laminados, sobre soportes realizados con Mapecem, Mapecem Pronto, Topcem y Topcem Pronto, soportes de base cementosa, viejas pavimentaciones de madera, cerámica, mármol, terrazo, etc. Ideal para suelos de calefacción radiante. Ultrabond P990 1K de Mapei ref.244415 Consumo: 0,8-1 kg/m². Aplicación: llana dentada para parquet nº 2 y 4.
