# Sistema epoxídico multicapa antideslizante para pavimentos industriales en un espesor de 0,8-1,2 mm, Mapefloor System 31

- Propiedad del archivo: CONSTRUNARIO
- Formato: FIEBDC-3/2012
- Programa: Construnario Versión 3.51
- Fecha de los precios: 11/11/2021
- Divisa: EUR
- Código: mapei-spain- (07/03/2022)

**UIBMMPFLOORSYST31** m2 Sistema epoxídico multicapa antideslizante para pavimentos industriales en un espesor de 0,8-1,2 mm, Mapefloor System 31
Revestimiento industrial a base de resina epoxi de alto contenido en sólidos, de espesor medio 0,8-1,2 mm mediante Mapefloor System 31 de Mapei, con efecto antideslizante (Clase 3 según la norma UNE-ENV 12633). Diseñado para obtener revestimientos para pavimentos industriales de elevada resistencia química, impermeables a los aceites y otros agentes agresivos, resistentes a frecuentes limpiezas, al desgaste causado por carretillas y vehículos en movimiento y con un marcado efecto antideslizante. Conforme a los estándares para la utilización en ambientes alimentarios EN 1186, EN 13130 y prCEN/TS 14234, además del “Decree of Consumer Goods” para el contacto de productos alimentarios, resiste a la descontaminación, ISO 8690/1998 con contaminantes 137Cs y 60Co. Aplicación mediante extensión previa de imprimador epoxídico bicomponente filerizado exento de nonilfenol Primer SN de Mapei, coloreado en fase de preparación con el colorante en pasta Mapecolor Paste de Mapei, cargado con un 20% en peso de arena de cuarzo limpia y seca de granulometría hasta 0,5 mm, Quarzo 0,5 de Mapei, y consecutivo espolvoreado hasta saturación de la misma arena, con el imprimador todavía en fresco. Una vez endurecida la imprimación, retirada de la arena sobrante, aspirado y aplicación de la capa de sellado mediante rodillo o llana lisa de rasar del formulado epoxídico bicomponente filerizado, de color neutro, Mapefloor I 300 SL de Mapei clasificado como SR B2,0-AR0,5-IR20-BFL-s1 según la norma EN 13813, idóneo para revestimientos multicapa antideslizantes, coloreado en fase de preparación con el colorante en pasta Mapecolor Paste de Mapei, y cargado al 5-6% con arena de cuarzo de granulometría de 0,25 mm, Quarzo 0,25 de Mapei.

| Código | Ud | Descripción | Rendimiento | Precio | Importe |
|---|---|---|---|---|---|
| PIBM021520_021620 | kg | Imprimación epoxi bicomp. c/cargas, Kit 16+4 kg, Primer SN, ref. 021520+021620 (material) | 0.570 | 16.79 | 9.57 |
| PIBM238925 | kg | Arena de cuarzo p/utilizar como carga y/o espolvoreo, p/sistemas epoxídicos, 25kg, Quarzo 0,25, ref. 238925 (material) | 0.030 | 0.82 | 0.02 |
| PIBM239025 | kg | Arena de cuarzo p/utilizar como carga y/o espolvoreo, p/sistemas epoxídicos, 25kg, Quarzo 0,5, ref. 239025 (material) | 3.000 | 1.02 | 3.06 |
| PIBM5H90021 | kg | Formulado epoxídico bicomp. multiuso color neutro, 20kg, Mapefloor I 300 SL, ref. 5H90021+5H99921 (material) | 0.580 | 11.91 | 6.91 |
| PIBM3D52157 | u | Sistema p/coloración de productos Mapefloor, 0,7kg, RAL 7037, Mapecolor Paste, ref.3D52157 (material) | 0.060 | 21.42 | 1.29 |
| OGEN003 | h | Oficial 1ª (mano de obra) | 0.400 | 18.43 | 7.37 |
| OGEN007 | h | Peón (mano de obra) | 0.400 | 16.29 | 6.52 |
|  |  | Costes directos |  |  | 34.74 |

## Recursos

**PIBM021520_021620** kg Imprimación epoxi bicomp. c/cargas, Kit 16+4 kg, Primer SN, ref. 021520+021620
Imprimador epoxídico bicomponente con cargas. Primer SN de Mapei, ref.21520+21620 CONSUMO: 0,3-0,7 kg/m² por mano, según las características del soporte. APLICACIÓN: a rodillo, llana metálica o rastra lisa.

**PIBM238925** kg Arena de cuarzo p/utilizar como carga y/o espolvoreo, p/sistemas epoxídicos, 25kg, Quarzo 0,25, ref. 238925
Arena de cuarzo para utilizar como "carga" y/o "espolvoreo" para sistemas epoxídicos. Quarzo 0,25 de Mapei ref.238925

**PIBM239025** kg Arena de cuarzo p/utilizar como carga y/o espolvoreo, p/sistemas epoxídicos, 25kg, Quarzo 0,5, ref. 239025
Arena de cuarzo para utilizar como "carga" y/o "espolvoreo" para sistemas epoxídicos. Quarzo 0,5 de Mapei ref.239025

**PIBM5H90021** kg Formulado epoxídico bicomp. multiuso color neutro, 20kg, Mapefloor I 300 SL, ref. 5H90021+5H99921
Formulado epoxídico bicomponente multiuso de color neutro, para pavimentaciones industriales de hasta 4 mm de espesor. Pigmentable con Mapecolor Paste. Mapefloor I 300 SL de Mapei ref.5H90021+5H99921 CONSUMO: en función de la aplicación APLICACIÓN: con rodillo o llana lisa y dentada.

**PIBM3D52157** u Sistema p/coloración de productos Mapefloor, 0,7kg, RAL 7037, Mapecolor Paste, ref.3D52157
Sistema para la coloración de los productos Mapefloor. Mapecolor Paste de Mapei ref.3D52157
