# Sistema epoxídico autonivelante efecto granulado coloreado para pavimento decorativo en espesor 2mm, Mapefloor I 320 SL Concept

- Propiedad del archivo: CONSTRUNARIO
- Formato: FIEBDC-3/2012
- Programa: Construnario Versión 3.51
- Fecha de los precios: 11/11/2021
- Divisa: EUR
- Código: mapei-spain- (07/03/2022)

**UIBMMPFLOOI320SL** m2 Sistema epoxídico autonivelante efecto granulado coloreado para pavimento decorativo en espesor 2mm, Mapefloor I 320 SL Concept
Revestimiento en el interior de instalaciones industriales y ambientes residenciales con cargas de peso medio, tales como laboratorios y almacenes de distribución, así como interiores de salas estériles o instalaciones industriales de empresas farmacéuticas, Mapefloor I 320 SL Concept de Mapei. Aplicación mediante extensión previa de imprimador epoxídico bicomponente con cargas exento de nonilfenol Primer SN de Mapei cargado con un 20% en peso de arena de cuarzo Quarzo 0,5 de Mapei, y, todavía en fresco, sucesivo espolvoreo con el mismo tipo de arena. Una vez endurecida la imprimación, eliminar la arena sobrante y aplicar con llana lisa un enlucido de Primer SN, mezclado con arena de cuarzo Quarzo 0,5 y pigmentado con el colorante en pasta Mapecolor Paste de Mapei. Una vez completado el endurecimiento del enlucido, aplicar mediante llana dentada o lisa y posterior pasada con rodillo de púas, la formulación epoxídica, bicomponente, con efecto granulado coloreado, caracterizada por una excelente resistencia mecánica y a la abrasión Mapefloor I 320 SL Concept de Mapei clasificada B2,0-AR0,5-IR20-Cfl-s1 conforme a la norma europea EN 13813, idónea como revestimiento autonivelante de pavimentos industriales y residenciales, en un espesor de aproximadamente 2 mm. Aplicación y preparación del soporte según se especifica en ficha técnica de los productos. El precio no incluye la superficie soporte ni la ejecución y el sellado de las juntas.

| Código | Ud | Descripción | Rendimiento | Precio | Importe |
|---|---|---|---|---|---|
| PIBM021520_021620 | kg | Imprimación epoxi bicomp. c/cargas, Kit 16+4 kg, Primer SN, ref. 021520+021620 (material) | 0.320 | 16.79 | 5.37 |
| PIBM239025 | kg | Arena de cuarzo p/utilizar como carga y/o espolvoreo, p/sistemas epoxídicos, 25kg, Quarzo 0,5, ref. 239025 (material) | 3.070 | 1.02 | 3.13 |
| PIBM3F27715 | kg | Revestimiento epoxídico autonivelante, azul 277, Kit de 16,8kg, Mapefloor I 320 SL CONCEPT, ref.3F27715+3F99915 (material) | 3.000 | 19.32 | 57.96 |
| PIBM3D52057 | u | Sistema p/coloración de productos Mapefloor, 0,7kg, RAL 7035, Mapecolor Paste, ref.3D52057 (material) | 0.010 | 21.42 | 0.21 |
| OGEN003 | h | Oficial 1ª (mano de obra) | 0.400 | 18.43 | 7.37 |
| OGEN007 | h | Peón (mano de obra) | 0.400 | 16.29 | 6.52 |
|  |  | Costes directos |  |  | 80.56 |

## Recursos

**PIBM021520_021620** kg Imprimación epoxi bicomp. c/cargas, Kit 16+4 kg, Primer SN, ref. 021520+021620
Imprimador epoxídico bicomponente con cargas. Primer SN de Mapei, ref.21520+21620 CONSUMO: 0,3-0,7 kg/m² por mano, según las características del soporte. APLICACIÓN: a rodillo, llana metálica o rastra lisa.

**PIBM239025** kg Arena de cuarzo p/utilizar como carga y/o espolvoreo, p/sistemas epoxídicos, 25kg, Quarzo 0,5, ref. 239025
Arena de cuarzo para utilizar como "carga" y/o "espolvoreo" para sistemas epoxídicos. Quarzo 0,5 de Mapei ref.239025

**PIBM3F27715** kg Revestimiento epoxídico autonivelante, azul 277, Kit de 16,8kg, Mapefloor I 320 SL CONCEPT, ref.3F27715+3F99915
Revestimiento epoxídico autonivelante de altas prestaciones frente a la abrasión, acabado liso y alto efecto decorativo gracias a sus cargas especiales pigmentadas, Mapefloor I 320 SL CONCEPT de Mapei ref.3F27715+3F99915 CONSUMO: 3 kg/m². APLICACIÓN: llana lisa.

**PIBM3D52057** u Sistema p/coloración de productos Mapefloor, 0,7kg, RAL 7035, Mapecolor Paste, ref.3D52057
Sistema para la coloración de los productos Mapefloor. Mapecolor Paste de Mapei ref.3D52057
