# Sistema epoxídico multicapa permeable al vapor de agua antideslizante para pavimentos industriales, Mapefloor System 51 (e<3 mm)

- Propiedad del archivo: CONSTRUNARIO
- Formato: FIEBDC-3/2012
- Programa: Construnario Versión 3.51
- Fecha de los precios: 11/11/2021
- Divisa: EUR
- Código: mapei-spain- (07/03/2022)

**UIBMMPFLOORSYST51** m2 Sistema epoxídico multicapa permeable al vapor de agua antideslizante para pavimentos industriales, Mapefloor System 51 (e<3 mm)
Sistema epoxídico en dispersión acuosa, mate, multicapa y permeable al vapor de agua, sin disolventes, para pavimentos industriales de hasta 3 mm de espesor medio, con efecto antideslizante, Mapefloor System 51 de Mapei, con prestaciones finales de resistencia a la abrasión TABER EN ISO 5470-1 (a +23°C, 1000 ciclos, 1000 g, muela CS17) (mg)'= 85, y con una fuerza de adherencia (DIN ISO 4624): > 1,5 N/mm² (rotura del hormigón). Aplicación mediante rodillo, de imprimador epoxídico bicomponente, en dispersión acuosa, transparente Mapecoat I 600 W de Mapei y consiguiente espolvoreado de arena de cuarzo, con una granulometría máxima de 0,5 mm, Quarzo 0,5 de Mapei. Una vez endurecida la capa, aplicación con llana lisa o dentada de una capa de resina epoxídica bicomponente, en dispersión acuosa y de color neutro, Mapefloor I 500 W de Mapei, idónea como revestimiento multicapa antideslizante, permeable al vapor de agua, coloreado durante la fase de preparación con el adecuado colorante en pasta Mapecolor Paste de Mapei, para espesores de entre 1,2-1,5 mm. Inmediatamente después de la puesta en obra de la resina, se procederá al espolvoreado hasta saturación de arena de cuarzo con una granulometría máxima de 0,5 mm, Quarzo 0,5 de Mapei. Una vez endurecida la capa, eliminar el exceso de arena mediante aspiración y aplicación de la capa de acabado con Mapefloor I 500 W coloreado durante la fase de preparación con el adecuado colorante en pasta Mapecolor Paste de Mapei, con llana lisa de acero, y consiguiente pasada de rodillo de pelo medio. Aplicación y preparación del soporte según se especifica en ficha técnica de los productos. El precio no incluye la superficie soporte ni la ejecución y el sellado de las juntas.

| Código | Ud | Descripción | Rendimiento | Precio | Importe |
|---|---|---|---|---|---|
| PIBM166410_166510 | kg | Imprimador transparente epoxídico bicomp., 5,9kg, Mapecoat I 600 W, ref. 166410+166510 (material) | 0.200 | 27.99 | 5.60 |
| PIBM239025 | kg | Arena de cuarzo p/utilizar como carga y/o espolvoreo, p/sistemas epoxídicos, 25kg, Quarzo 0,5, ref. 239025 (material) | 5.500 | 1.02 | 5.61 |
| PIBM5G99926 | kg | Formulado epoxídico bicomp., 26kg, Mapefloor I 500 W, ref. 5G99926+5G90026 (material) | 2.780 | 7.45 | 20.71 |
| PIBM3D52157 | u | Sistema p/coloración de productos Mapefloor, 0,7kg, RAL 7037, Mapecolor Paste, ref.3D52157 (material) | 0.150 | 21.42 | 3.21 |
| OGEN003 | h | Oficial 1ª (mano de obra) | 0.400 | 18.43 | 7.37 |
| OGEN007 | h | Peón (mano de obra) | 0.400 | 16.29 | 6.52 |
|  |  | Costes directos |  |  | 49.02 |

## Recursos

**PIBM166410_166510** kg Imprimador transparente epoxídico bicomp., 5,9kg, Mapecoat I 600 W, ref. 166410+166510
Imprimador transparente epoxídico bicomponente, en dispersión acuosa. Mapecoat I 600 W de Mapei. ref.166410+166510 CONSUMO: 300-500 g/m² según la absorción. APLICACIÓN: rodillo, proyección o airless.

**PIBM239025** kg Arena de cuarzo p/utilizar como carga y/o espolvoreo, p/sistemas epoxídicos, 25kg, Quarzo 0,5, ref. 239025
Arena de cuarzo para utilizar como "carga" y/o "espolvoreo" para sistemas epoxídicos. Quarzo 0,5 de Mapei ref.239025

**PIBM5G99926** kg Formulado epoxídico bicomp., 26kg, Mapefloor I 500 W, ref. 5G99926+5G90026
Formulado epoxídico bicomponente en dispersión acuosa, multiuso y permeable al vapor, para pavimentaciones industriales, de color neutro. Pigmentable con Mapecolor Paste. Mapefloor I 500 W de Mapei ref.5G99926+5G90026 CONSUMO: en función de la aplicación APLICACIÓN: llana lisa o dentada, rasqueta dentada.

**PIBM3D52157** u Sistema p/coloración de productos Mapefloor, 0,7kg, RAL 7037, Mapecolor Paste, ref.3D52157
Sistema para la coloración de los productos Mapefloor. Mapecolor Paste de Mapei ref.3D52157
