# Sistema multicapa antideslizante a base de poliuretano-cemento para pavimentos industriales, Mapefloor CPU/DP (e'=3-6 mm)

- Propiedad del archivo: CONSTRUNARIO
- Formato: FIEBDC-3/2012
- Programa: Construnario Versión 3.51
- Fecha de los precios: 11/11/2021
- Divisa: EUR
- Código: mapei-spain- (07/03/2022)

**UIBMMPFLOORCPUDP** m2 Sistema multicapa antideslizante a base de poliuretano-cemento para pavimentos industriales, Mapefloor CPU/DP (e'=3-6 mm)
Sistema multicapa antideslizante base de poliuretano-cemento de alta resistencia química y mecánica, para el revestimiento de pavimentos industriales en espesores de 3-6 mm, Mapefloor CPU/DP de Mapei. Conforme a los estándares para su uso en ambientes alimentarios. Mediante aplicación sucesiva de: raseado compuesto por una mezcla de mortero tricomponente Mapefloor CPU/MF de Mapei, clasificado como CT C50-F15-A6-B2,0-IR10 según la norma EN 13813, a base de resina de poliuretano, áridos seleccionados y cemento, y pigmento en pasta Mapecolor CPU de Mapei color gris; espolvoreado superficial con arena de cuarzo Quarzo 0,5, de Mapei; sucesiva capa de revestimiento compuesto por una mezcla de mortero tricomponente, Mapefloor CPU/MF de Mapei, a base de resina de poliuretano, áridos seleccionados y cemento, y pigmento en pasta Mapecolor CPU de Mapei color gris; espolvoreado superficial con arena de cuarzo Quarzo 0,5, de Mapei; sellado final con formulado tricomponente, Mapefloor CPU/TC de Mapei, de poliuretano-cemento, y pasta coloreada, Mapecolor Paste de Mapei, color gris 7030. Mapefloor CPU/MF conforme según los estándares para su uso en ambientes alimentarios: EN 1186, EN 13130 y prCEN/TS 14234, asi como según Decree of Consumer Goods representando la conversión de directivas 89/109/EEC, 90/128/EEC y 2002/72/EC para contacto con productos alimentarios. Rendimientos calculados para un espesor de 4 mm. Aplicación y preparación del soporte según se especifica en ficha técnica de los productos. El precio no incluye la superficie soporte ni la ejecución y el sellado de las juntas.

| Código | Ud | Descripción | Rendimiento | Precio | Importe |
|---|---|---|---|---|---|
| PIBM239025 | kg | Arena de cuarzo p/utilizar como carga y/o espolvoreo, p/sistemas epoxídicos, 25kg, Quarzo 0,5, ref. 239025 (material) | 2.000 | 1.02 | 2.04 |
| PIBM2410231 | kg | Mortero autonivelante neutro base poliuretano-cemento, 30,6kg, Mapefloor CPU/MF, ref. 2410231+2410331+2410431 (material) | 6.530 | 5 | 32.65 |
| PIBM2411141 | kg | Formulado tricomp. poliuretano y cemento, 4,7kg, Mapefloor CPU/TC, ref. 2411141+2411241+2411341 (material) | 0.550 | 14.33 | 7.88 |
| PIBM3CA085045A | kg | Colorante en polvo especial, color 850 gris, caja 4x5kg ALU, Mapecolor CPU, ref.3CA085045A (material) | 1.070 | 1.44 | 1.54 |
| PIBM3D51757 | u | Sistema p/coloración de productos Mapefloor, 0,7kg, RAL 7030, Mapecolor Paste, ref.3D51757 (material) | 0.050 | 26.78 | 1.34 |
| OGEN003 | h | Oficial 1ª (mano de obra) | 0.400 | 18.43 | 7.37 |
| OGEN007 | h | Peón (mano de obra) | 0.400 | 16.29 | 6.52 |
|  |  | Costes directos |  |  | 59.34 |

## Recursos

**PIBM239025** kg Arena de cuarzo p/utilizar como carga y/o espolvoreo, p/sistemas epoxídicos, 25kg, Quarzo 0,5, ref. 239025
Arena de cuarzo para utilizar como "carga" y/o "espolvoreo" para sistemas epoxídicos. Quarzo 0,5 de Mapei ref.239025

**PIBM2410231** kg Mortero autonivelante neutro base poliuretano-cemento, 30,6kg, Mapefloor CPU/MF, ref. 2410231+2410331+2410431
Mortero autonivelante neutro a base de poliuretano-cemento, tricomponente de altas prestaciones químicas y mecánicas, para revestimientos de pavimentos industriales en espesores de 3-6 mm. Conforme a los estándares para su uso en industria alimentaria. Mapefloor CPU/MF de Mapei ref. 2410231+2410331+2410431 CONSUMO: 1,7 kg/m² por mm de espesor. APLICACIÓN: llana dentada o rastrillo nivelador.

**PIBM2411141** kg Formulado tricomp. poliuretano y cemento, 4,7kg, Mapefloor CPU/TC, ref. 2411141+2411241+2411341
Formulado tricomponente de poliuretano y cemento, para paredes y como acabado de sistemas de poliuretano y cemento para pavimentos industriales. Mapefloor CPU/TC de Mapei ref.2411141+2411241+2411341 CONSUMO: 0,3-0,6 kg/m². APLICACIÓN: llana de goma o rodillo de pelo corto o medio.

**PIBM3CA085045A** kg Colorante en polvo especial, color 850 gris, caja 4x5kg ALU, Mapecolor CPU, ref.3CA085045A
Colorante en polvo especial para los sistemas Mapecolor CPU. Mapecolor CPU de Mapei.

**PIBM3D51757** u Sistema p/coloración de productos Mapefloor, 0,7kg, RAL 7030, Mapecolor Paste, ref.3D51757
Sistema para la coloración de productos Mapefloor. Mapecolor Paste de Mapei ref.3D51757.
