# Sistema a base de poliuretano-cemento resistente a choques térmicos, para pavimentos industriales, Mapefloor CPU/HD (e'=6-9 mm)

- Propiedad del archivo: CONSTRUNARIO
- Formato: FIEBDC-3/2012
- Programa: Construnario Versión 3.51
- Fecha de los precios: 11/11/2021
- Divisa: EUR
- Código: mapei-spain- (07/03/2022)

**UIBMMPFLOORCPUHD** m2 Sistema a base de poliuretano-cemento resistente a choques térmicos, para pavimentos industriales, Mapefloor CPU/HD (e'=6-9 mm)
Sistema a base de poliuretano-cemento de alta resistencia química y mecánica y a los choques térmicos, de fácil aplicación, para el revestimiento antideslizante de pavimentos industriales en espesor de 6-9 mm, Mapefloor CPU/HD de Mapei; mediante la aplicación de capa compuesta por una mezcla de mortero tricomponente, Mapefloor CPU/HD de Mapei, clasificado como CT C50-F10-AR0,5-B2,0-IR20 según la norma EN 13813, a base de resina de poliuretano, áridos seleccionados y cemento, y pigmento en pasta, Mapecolor CPU de Mapei, color gris. Rendimientos calculados para un espesor de 6 mm. Aplicación y preparación del soporte según se especifica en ficha técnica de los productos. El precio no incluye la superficie soporte ni la ejecución y el sellado de las juntas.

| Código | Ud | Descripción | Rendimiento | Precio | Importe |
|---|---|---|---|---|---|
| PIBM2410826 | kg | Mortero tricomp. neutro, p/revest. pavim. altas exigencias, 25,8kg, Mapefloor CPU/HD, ref. 2410826+2410926+2411026 (material) | 10.050 | 3.9 | 39.20 |
| PIBM3CA085045A | kg | Colorante en polvo especial, color 850 gris, caja 4x5kg ALU, Mapecolor CPU, ref.3CA085045A (material) | 1.950 | 1.44 | 2.81 |
| OGEN003 | h | Oficial 1ª (mano de obra) | 0.400 | 18.43 | 7.37 |
| OGEN007 | h | Peón (mano de obra) | 0.400 | 16.29 | 6.52 |
|  |  | Costes directos |  |  | 55.90 |

## Recursos

**PIBM2410826** kg Mortero tricomp. neutro, p/revest. pavim. altas exigencias, 25,8kg, Mapefloor CPU/HD, ref. 2410826+2410926+2411026
Mortero tricomponente neutro a base de poliuretano-cemento, para revestimientos de pavimentos sometidos a altas exigencias químicas, mecánicas y a temperatura. Espesores de 6-9 mm y acabado anti-deslizante, Mapefloor CPU/HD de Mapei. Conforme a los estándares para su uso en industria alimentaria. ref.2410826+2410926+2411026 CONSUMO: 2 kg/m² por mm de espesor. APLICACIÓN: llana americana lisa.

**PIBM3CA085045A** kg Colorante en polvo especial, color 850 gris, caja 4x5kg ALU, Mapecolor CPU, ref.3CA085045A
Colorante en polvo especial para los sistemas Mapecolor CPU. Mapecolor CPU de Mapei.
