# Sistema a base de poliuretano-cemento resistente a choques térmicos, para pavimentos industriales, Mapefloor CPU/NZ (e'=4-6 mm)

- Propiedad del archivo: CONSTRUNARIO
- Formato: FIEBDC-3/2012
- Programa: Construnario Versión 3.51
- Fecha de los precios: 11/11/2021
- Divisa: EUR
- Código: mapei-spain- (07/03/2022)

**UIBMMPFLOORCPUNZ** m2 Sistema a base de poliuretano-cemento resistente a choques térmicos, para pavimentos industriales, Mapefloor CPU/NZ (e'=4-6 mm)
Sistema a base de poliuretano-cemento de alta resistencia química y mecánica y a los choques térmicos, de fácil aplicación, para el revestimiento antideslizante de pavimentos industriales en espesor de 4-6 mm, Mapefloor CPU/NZ de Mapei; mediante la aplicación de capa compuesta por una mezcla de mortero tricomponente a base de poliuretano-cemento, Mapefloor CPU/NZ de Mapei, clasificado como CT C60-F10-A9-B2,0 según la norma EN 13813, a base de cemento, áridos seleccionados y resina poliuretánica, y pigmento en pasta Mapecolor CPU de Mapei, color gris. Rendimientos calculados para un espesor de 4 mm.Aplicación y preparación del soporte según se especifica en ficha técnica de los productos. El precio no incluye la superficie soporte ni la ejecución y el sellado de las juntas.

| Código | Ud | Descripción | Rendimiento | Precio | Importe |
|---|---|---|---|---|---|
| PIBM2414003 | kg | Mortero tricomp. base poliuretano y cemento, 21,3kg, Mapefloor CPU/NZ, ref. 2414003+2414103+2414216 (material) | 7.600 | 4.7 | 35.72 |
| PIBM3CA085045A | kg | Colorante en polvo especial, color 850 gris, caja 4x5kg ALU, Mapecolor CPU, ref.3CA085045A (material) | 1.950 | 1.44 | 2.81 |
| OGEN003 | h | Oficial 1ª (mano de obra) | 0.400 | 18.43 | 7.37 |
| OGEN007 | h | Peón (mano de obra) | 0.400 | 16.29 | 6.52 |
|  |  | Costes directos |  |  | 52.42 |

## Recursos

**PIBM2414003** kg Mortero tricomp. base poliuretano y cemento, 21,3kg, Mapefloor CPU/NZ, ref. 2414003+2414103+2414216
Mortero tricomponente a base de poliuretano y cemento para recrecidos en pavimentos industriales de altas demandas químicas y mecánicas, de fácil aplicación, especialmente diseñado para aplicación en espesores de 4-6 mm, acabado antideslizante. Mapefloor CPU/NZ de Mapei, ref.2414003+2414103+2414216

**PIBM3CA085045A** kg Colorante en polvo especial, color 850 gris, caja 4x5kg ALU, Mapecolor CPU, ref.3CA085045A
Colorante en polvo especial para los sistemas Mapecolor CPU. Mapecolor CPU de Mapei.
