# Sistema autonivelante elástico y flexible a base de resina poliuretánica alifática, Mapefloor Comfort System AL/X (e'=6 mm)

- Propiedad del archivo: CONSTRUNARIO
- Formato: FIEBDC-3/2012
- Programa: Construnario Versión 3.51
- Fecha de los precios: 11/11/2021
- Divisa: EUR
- Código: mapei-spain- (07/03/2022)

**UIBMMPFCMFORTALX** m2 Sistema autonivelante elástico y flexible a base de resina poliuretánica alifática, Mapefloor Comfort System AL/X (e'=6 mm)
Sistema autonivelante elástico y flexible, resistente a los rayos UV, a base de resina poliuretánica alifática, para pavimentos de ambientes residenciales, en espesor 6 mm, Mapefloor Comfort System AL/X de Mapei, apto para viviendas y espacios públicos interiores, mediante encolado de manta elástica de caucho granulado reciclado Mapecomfort FL de Mapei, de espesor 4mm, con el adhesivo a base de resinas de poliuretano bicomponente Mapefloor Pore Filler de Mapei; enlucido de la alfombra elástica con el mismo Mapefloor Pore Filler; sucesivo revestimiento elástico autonivelante de dos componentes, Mapefloor PU 461 de Mapei clasificado como SR B2,0-AR0,5-IR4-BFL-s1 según la norma EN 13813, a base de resina de poliuretano alifática y pigmentos, color a elegir de la carta RAL, resistente a los rayos ultravioleta; y capa de acabado con revestimiento de dos componentes, Mapefloor Finish 58 W de Mapei, en versión transparente, a base de poliuretano alifático en dispersión acuosa, clasificado según los principios MC-IR de la norma EN 1504-2 para revestimientos C. Aplicación y preparación del soporte según se especifica en ficha técnica de los productos. El precio no incluye la superficie soporte ni la ejecución y el sellado de las juntas.

| Código | Ud | Descripción | Rendimiento | Precio | Importe |
|---|---|---|---|---|---|
| PIBM2456112 | kg | Adhesivo base resinas de poliuretano bicomp., 12,2kg, Mapefloor Pore Filler, ref. 2456112+2456212 (material) | 1.300 | 9.45 | 12.29 |
| PIBM7389920 | m2 | Manta de caucho granulado reciclado Mapecomfort FL, e'=4mm,Rollos de 20 m2, ref. 7389920 (material) | 1.000 | 10.71 | 10.71 |
| PIBM5HP999920 | kg | Revestimiento autonivelante a base de resina poliuret. bicomp. alifática, 20kg, Mapefloor PU 461, ref.5HP999920 (material) | 2.800 | 20.03 | 56.08 |
| PIBM6QC090006 | kg | Acabado poliuretánico alifático, bicomp., 5,5kg, Mapefloor Finish 58 W, ref. 6QC090006 + 6QC099906 (material) | 0.150 | 23.21 | 3.48 |
| OGEN003 | h | Oficial 1ª (mano de obra) | 0.350 | 18.43 | 6.45 |
| OGEN007 | h | Peón (mano de obra) | 0.350 | 16.29 | 5.70 |
|  |  | Costes directos |  |  | 94.71 |

## Recursos

**PIBM2456112** kg Adhesivo base resinas de poliuretano bicomp., 12,2kg, Mapefloor Pore Filler, ref. 2456112+2456212
Adhesivo y capa de contacto tapaporos a base de resinas de poliuretano bicomponente, flexible, diseñado para los revestimientos continuos confortables: Mapefloor Comfort System AL/X y Mapefloor Comfort System AR/X. Mapefloor Pore Filler de Mapei ref.2456112+2456212 CONSUMO: aproximadamente como adhesivo 0,4 - 0,8 kg/m², dependiendo del estado del soporte; como tapaporos sobre MAPECOMFORT 0,4 - 0,5 kg/m². APLICACIÓN: utilizado como adhesivo: espátula dentada de 3-4 mm;- utilizado como tapaporos: espátula de acero o de plástico lisa.

**PIBM7389920** m2 Manta de caucho granulado reciclado Mapecomfort FL, e'=4mm,Rollos de 20 m2, ref. 7389920
Manta a base de granulados de caucho reciclado para la realización de Mapefloor Comfort System AL/X y Mapefloor Comfort System AR/X, espesor 4 mm. Mapecomfort FL de Mapei. ref.7389920

**PIBM5HP999920** kg Revestimiento autonivelante a base de resina poliuret. bicomp. alifática, 20kg, Mapefloor PU 461, ref.5HP999920
Revestimiento autonivelante a base de resina poliuretánica bicomponente alifática, coloreada, resistente a luz UV, flexible, para la realización de pavimentos confortables: Mapefloor Comfort System AL y Mapefloor Comfort System AL/X. Mapefloor PU 461 de Mapei ref.5HP999920 CONSUMO: 2,5 kg/m2 para obtener un espesor de 2 mm. APLICACIÓN: espátula dentada.

**PIBM6QC090006** kg Acabado poliuretánico alifático, bicomp., 5,5kg, Mapefloor Finish 58 W, ref. 6QC090006 + 6QC099906
Acabado de poliuretano alifático, bicomponente, transparente, hidrodispersado. Mapefloor Finish 58 W de Mapei ref.6QC090006+6QC099906 CONSUMO: 0,1-0,2 kg/m² dependiendo del grado de acabado requerido. APLICACIÓN: rodillo pelo corto o por proyección mecánica con sistema airless.
