# Sistema autonivelante elástico a base de resina poliuretánica aromática, Mapefloor Comfort System AR (e'=2 mm)

- Propiedad del archivo: CONSTRUNARIO
- Formato: FIEBDC-3/2012
- Programa: Construnario Versión 3.51
- Fecha de los precios: 11/11/2021
- Divisa: EUR
- Código: mapei-spain- (07/03/2022)

**UIBMMPFCOMFORTAR** m2 Sistema autonivelante elástico a base de resina poliuretánica aromática, Mapefloor Comfort System AR (e'=2 mm)
Sistema autonivelante elástico, resistente a los rayos UV, a base de resina poliuretánica aromática, para pavimentos de ambientes residenciales, en espesor 2 mm, Mapefloor Comfort System AR de Mapei, apto para viviendas y espacios públicos interiores, mediante la aplicación sucesiva de: imprimador epoxídico bicomponente filerizado exento de nonilfenol Primer SN de Mapei, mezclado con arena de cuarzo Quarzo 0,5, de Mapei, espolvoreada superficialmente con arena de cuarzo Quarzo 0,5; capa base con revestimiento autonivelante a base de resina poliuretánica bicomponente aromática, coloreada, elástica, Mapefloor PU 460 de Mapei clasificada como SR B2,0-AR0,5-IR20-BFL-s1 según la norma EN 13813; capa de acabado con revestimiento de dos componentes, Mapefloor Finish 58 W de Mapei, en versión coloreada, a base de poliuretano alifático en dispersión acuosa, clasificado según los principios MC-IR de la norma EN 1504-2 para revestimientos C. Aplicación y preparación del soporte según se especifica en ficha técnica de los productos. El precio no incluye la superficie soporte ni la ejecución y el sellado de las juntas.

| Código | Ud | Descripción | Rendimiento | Precio | Importe |
|---|---|---|---|---|---|
| PIBM021520_021620 | kg | Imprimación epoxi bicomp. c/cargas, Kit 16+4 kg, Primer SN, ref. 021520+021620 (material) | 0.570 | 16.79 | 9.57 |
| PIBM239025 | kg | Arena de cuarzo p/utilizar como carga y/o espolvoreo, p/sistemas epoxídicos, 25kg, Quarzo 0,5, ref. 239025 (material) | 0.860 | 1.02 | 0.88 |
| PIBM5HS999920 | kg | Revestimiento autonivelante a base de resina poliuret. bicomp., 20kg, Mapefloor PU 460, ref.5HS999920 (material) | 2.500 | 12.1 | 30.25 |
| PIBMMFF58WPIGM | kg | Acabado poliuretánico alifático, bicomp., pigmentado, 5,5kg, Mapefloor Finish 58 W, ref. según color (material) | 0.200 | 23.21 | 4.64 |
| OGEN003 | h | Oficial 1ª (mano de obra) | 0.350 | 18.43 | 6.45 |
| OGEN007 | h | Peón (mano de obra) | 0.350 | 16.29 | 5.70 |
|  |  | Costes directos |  |  | 57.49 |

## Recursos

**PIBM021520_021620** kg Imprimación epoxi bicomp. c/cargas, Kit 16+4 kg, Primer SN, ref. 021520+021620
Imprimador epoxídico bicomponente con cargas. Primer SN de Mapei, ref.21520+21620 CONSUMO: 0,3-0,7 kg/m² por mano, según las características del soporte. APLICACIÓN: a rodillo, llana metálica o rastra lisa.

**PIBM239025** kg Arena de cuarzo p/utilizar como carga y/o espolvoreo, p/sistemas epoxídicos, 25kg, Quarzo 0,5, ref. 239025
Arena de cuarzo para utilizar como "carga" y/o "espolvoreo" para sistemas epoxídicos. Quarzo 0,5 de Mapei ref.239025

**PIBM5HS999920** kg Revestimiento autonivelante a base de resina poliuret. bicomp., 20kg, Mapefloor PU 460, ref.5HS999920
Revestimiento autonivelante a base de resina poliuretánica bicomponente aromática, coloreada, elástica, para la realización de pavimentos. Mapefloor Comfort System AR y Mapefloor Comfort System AR/X. Mapefloor PU 460 de Mapei ref.5HS999920

**PIBMMFF58WPIGM** kg Acabado poliuretánico alifático, bicomp., pigmentado, 5,5kg, Mapefloor Finish 58 W, ref. según color
Acabado de poliuretano alifático, bicomponente, pigmentado, hidrodispersado. Mapefloor Finish 58 W de Mapei ref.según color CONSUMO: 0,1-0,2 kg/m² dependiendo del grado de acabado requerido. APLICACIÓN: rodillo pelo corto o por proyección mecánica con sistema airless.
