# Sistema epoxídico autonivelante para pavimentación industrial, Mapefloor System EDF (e'=1,5-2mm)

- Propiedad del archivo: CONSTRUNARIO
- Formato: FIEBDC-3/2012
- Programa: Construnario Versión 3.51
- Fecha de los precios: 11/11/2021
- Divisa: EUR
- Código: mapei-spain- (07/03/2022)

**UIBMMPFSYSTEMEDF** m2 Sistema epoxídico autonivelante para pavimentación industrial, Mapefloor System EDF (e'=1,5-2mm)
Sistema epoxídico autonivelante, de alto contenido en sólidos, para la realización de pavimentación industrial disipativa, conforme a la norma para controlar los fenómenos ESD (descarga electrostática) que requieran de espesor 1,5-2 mm, Mapefloor System EDF de Mapei, mediante aplicación de imprimador epoxídico bicomponente filerizado exento de nonilfenol Primer SN de Mapei, mezclado con arena de cuarzo Quarzo 0,5 de Mapei; instalación posterior de las conexiones a los puntos de tierra, en número y distribución a definir por el proyectista, mediante las cintas autoadhesivas de cobre para realización de revestimientos conductivos y disipativos, Copper Band de Mapei; sobre las cintas, aplicación de la capa intermedia conductiva con el Imprimador epoxídico y bicomponente, en dispersión acuosa, para revestimientos electroconductores Primer W-AS de Mapei; y capa final de acabado compuesta por una mezcla de formulado epoxídico, bicomponente y autonivelante, para revestimientos disipativos de elevadas resistencias mecánicas. Mapefloor I 390 EDF de Mapei, con pigmento en pasta Mapecolor Paste de Mapei color estándar, y arena de cuarzo Quarzo 0,25 de Mapei. Aplicación y preparación del soporte según se especifica en ficha técnica de los productos. El precio no incluye la superficie soporte ni la ejecución y el sellado de las juntas.

| Código | Ud | Descripción | Rendimiento | Precio | Importe |
|---|---|---|---|---|---|
| PIBM021520_021620 | kg | Imprimación epoxi bicomp. c/cargas, Kit 16+4 kg, Primer SN, ref. 021520+021620 (material) | 0.580 | 16.79 | 9.74 |
| PIBM7361617 | u | Cinta autoadhesiva de cobre caja c/20r de 16,5m cada uno, Copper Band, ref. 7361617 (material) | 0.003 | 86.1 | 0.26 |
| PIBM238925 | kg | Arena de cuarzo p/utilizar como carga y/o espolvoreo, p/sistemas epoxídicos, 25kg, Quarzo 0,25, ref. 238925 (material) | 0.400 | 0.82 | 0.33 |
| PIBM239025 | kg | Arena de cuarzo p/utilizar como carga y/o espolvoreo, p/sistemas epoxídicos, 25kg, Quarzo 0,5, ref. 239025 (material) | 0.120 | 1.02 | 0.12 |
| PIBM0213106 | kg | Imprimador epoxídico y bicomp. en dispersión acuosa, p/revest. electroconductores, 8kg, Primer W-AS ref. 0213106+0213002 (material) | 0.090 | 15.29 | 1.38 |
| PIBM5HGO90020 | kg | Formulado epoxídico bicomp. y autonivelante, 20kg, Mapefloor I 390 EDF, ref. 5HGO90020+5HG999920 (material) | 2.000 | 16.65 | 33.30 |
| PIBM3D52157 | u | Sistema p/coloración de productos Mapefloor, 0,7kg, RAL 7037, Mapecolor Paste, ref.3D52157 (material) | 0.070 | 21.42 | 1.50 |
| OGEN003 | h | Oficial 1ª (mano de obra) | 0.400 | 18.43 | 7.37 |
| OGEN007 | h | Peón (mano de obra) | 0.400 | 16.29 | 6.52 |
|  |  | Costes directos |  |  | 60.52 |

## Recursos

**PIBM021520_021620** kg Imprimación epoxi bicomp. c/cargas, Kit 16+4 kg, Primer SN, ref. 021520+021620
Imprimador epoxídico bicomponente con cargas. Primer SN de Mapei, ref.21520+21620 CONSUMO: 0,3-0,7 kg/m² por mano, según las características del soporte. APLICACIÓN: a rodillo, llana metálica o rastra lisa.

**PIBM7361617** u Cinta autoadhesiva de cobre caja c/20r de 16,5m cada uno, Copper Band, ref. 7361617
Cinta autoadhesiva de cobre para realización de revestimientos conductivos y disipativos. Copper Band de Mapei, ref. 7361617.

**PIBM238925** kg Arena de cuarzo p/utilizar como carga y/o espolvoreo, p/sistemas epoxídicos, 25kg, Quarzo 0,25, ref. 238925
Arena de cuarzo para utilizar como "carga" y/o "espolvoreo" para sistemas epoxídicos. Quarzo 0,25 de Mapei ref.238925

**PIBM239025** kg Arena de cuarzo p/utilizar como carga y/o espolvoreo, p/sistemas epoxídicos, 25kg, Quarzo 0,5, ref. 239025
Arena de cuarzo para utilizar como "carga" y/o "espolvoreo" para sistemas epoxídicos. Quarzo 0,5 de Mapei ref.239025

**PIBM0213106** kg Imprimador epoxídico y bicomp. en dispersión acuosa, p/revest. electroconductores, 8kg, Primer W-AS ref. 0213106+0213002
Imprimador epoxídico y bicomponente, en dispersión acuosa, para revestimientos electroconductores. Primer W-AS de Mapei ref.0213106+0213002

**PIBM5HGO90020** kg Formulado epoxídico bicomp. y autonivelante, 20kg, Mapefloor I 390 EDF, ref. 5HGO90020+5HG999920
Formulado epoxídico, bicomponente y autonivelante, para revestimientos disipativos de elevadas resistencias mecánicas. Mapefloor I 390 EDF de Mapei ref.5HGO90020+5HG999920 CONSUMO: max. 2,5 Kg/m². APLICACIÓN: espátula o llana dentada (dientes en "V")

**PIBM3D52157** u Sistema p/coloración de productos Mapefloor, 0,7kg, RAL 7037, Mapecolor Paste, ref.3D52157
Sistema para la coloración de los productos Mapefloor. Mapecolor Paste de Mapei ref.3D52157
