# Cera mate metalizada de doble retic. y alta resist., 10kg, Mapelux Opaca ref. 1796010

- Propiedad del archivo: CONSTRUNARIO
- Formato: FIEBDC-3/2012
- Programa: Construnario Versión 3.51
- Fecha de los precios: 11/11/2021
- Divisa: EUR

**PIBM1796010** kg Cera mate metalizada de doble retic. y alta resist., 10kg, Mapelux Opaca ref. 1796010
Precio: 14.62
Cera mate metalizada de doble reticulación y alta resistencia. Mapelux Opaca de Mapei ref.1796010 CONSUMO: 50 g/m2. APLICACION: mediante aplicador específico.
