# Sistema cementoso autonivelante, de endurecimiento ultrarrápido, resistente a la abrasión, Ultratop Living (e'=5-15 mm)

- Propiedad del archivo: CONSTRUNARIO
- Formato: FIEBDC-3/2012
- Programa: Construnario Versión 3.51
- Fecha de los precios: 11/11/2021
- Divisa: EUR
- Código: mapei-spain- (07/03/2022)

**UIBMULTRATOPLIVN** m2 Sistema cementoso autonivelante, de endurecimiento ultrarrápido, resistente a la abrasión, Ultratop Living (e'=5-15 mm)
Realización de pavimentos resistentes a la abrasión, mediante el empleo de un mortero autonivelante a base de aglomerantes hidráulicos especiales, de endurecimiento ultrarrápido, de elevada resistencia mecánica y a la abrasión, para un espesor de 5 mm (espesores admisibles de 5 a 15mm), Ultratop Living de Mapei, clasificado como CT-C30-F7-A12-A2fl-s1, según la norma EN 13813, sello EC1 R (bajísima emisión de sustancias orgánicas volátiles), en color gris claro. Los soportes deben estar limpios, secos, sanos, compactos y tratados con el imprimador epoxídico bicomponente con cargas exento de nonilfenol Primer SN de Mapei, mezclado con cuarzo de granulometría 1,2 mm, Quarzo 1,2 de Mapei, y en fresco espolvoreo del mismo cuarzo a saturación y posterior retirada del exceso al secado, antes del extendido del mortero. La protección del pavimento se hará mediante la extensión del acabado específico protector acrílico filmógeno, bicomponente, en dispersión acuosa, Mapefloor Finish 630 de Mapei. A fin de facilitar las operaciones habituales de limpieza y mantenimiento, se efectuará en toda la superficie del pavimento, una aplicación homogénea de cera metalizada mate de doble reticulación, Mapelux Opaca de Mapei. Aplicación y preparación del soporte según se especifica en ficha técnica de los productos. El precio no incluye la superficie soporte ni la ejecución y el sellado de las juntas.

| Código | Ud | Descripción | Rendimiento | Precio | Importe |
|---|---|---|---|---|---|
| PIBM021520_021620 | kg | Imprimación epoxi bicomp. c/cargas, Kit 16+4 kg, Primer SN, ref. 021520+021620 (material) | 0.417 | 16.79 | 7.00 |
| PIBM238725 | kg | Arena de cuarzo p/utilizar como carga y/o espolvoreo, p/sistemas epoxídicos, 25kg, Quarzo 1,2, ref. 238725 (material) | 0.200 | 0.82 | 0.16 |
| PIBM5S49225 | kg | Mortero autonivelante base aglomerantes hidráulicos, 25kg, gris claro, Ultratop Living, ref. 5S49225 (material) | 8.250 | 1.81 | 14.93 |
| PIBM2564020B | kg | Protector acrílico bicomponente, 20,3kg, Mapefloor Finish 630, ref. 2564020B (material) | 0.200 | 19.66 | 3.93 |
| PIBM1796010 | kg | Cera mate metalizada de doble retic. y alta resist., 10kg, Mapelux Opaca ref. 1796010 (material) | 0.050 | 14.62 | 0.73 |
| OGEN003 | h | Oficial 1ª (mano de obra) | 0.350 | 18.43 | 6.45 |
| OGEN007 | h | Peón (mano de obra) | 0.350 | 16.29 | 5.70 |
|  |  | Costes directos |  |  | 38.90 |

## Recursos

**PIBM021520_021620** kg Imprimación epoxi bicomp. c/cargas, Kit 16+4 kg, Primer SN, ref. 021520+021620
Imprimador epoxídico bicomponente con cargas. Primer SN de Mapei, ref.21520+21620 CONSUMO: 0,3-0,7 kg/m² por mano, según las características del soporte. APLICACIÓN: a rodillo, llana metálica o rastra lisa.

**PIBM238725** kg Arena de cuarzo p/utilizar como carga y/o espolvoreo, p/sistemas epoxídicos, 25kg, Quarzo 1,2, ref. 238725
Arena cuarzo p/utilizar como carga y/o espolvoreo p/sistemas epoxídicos, 25kg, Quarzo 1,2, ref.238725

**PIBM5S49225** kg Mortero autonivelante base aglomerantes hidráulicos, 25kg, gris claro, Ultratop Living, ref. 5S49225
Mortero autonivelante a base de aglomerantes especiales hidráulicos, de endurecimiento ultrarrápido para realizar pavimentos resistentes a la abrasión con un espesor comprendido entre 5 y 15 mm, para interiores. Especialmente formulado para pavimentos de alto valor estético. Ultratop Living de Mapei ref.5S49225 CONSUMO: 16,5-17,5 kg/m² por cm de espesor. APLICACIÓN: manual o bomba.

**PIBM2564020B** kg Protector acrílico bicomponente, 20,3kg, Mapefloor Finish 630, ref. 2564020B
Protector acrílico bicomponente, en dispersión acuosa, filmógeno destinado a pavimentos de hormigón Ultratop y Ultratop Living. Mapefloor Finish 630 de Mapei ref.2564020B CONSUMO: 0,15-0,20 kg/m² según el grado de porosidad y de absorción del soporte. APLICACIÓN: con rodillo de pelo corto tipo mohair o por proyección con sistema airless.

**PIBM1796010** kg Cera mate metalizada de doble retic. y alta resist., 10kg, Mapelux Opaca ref. 1796010
Cera mate metalizada de doble reticulación y alta resistencia. Mapelux Opaca de Mapei ref.1796010 CONSUMO: 50 g/m2. APLICACION: mediante aplicador específico.
