# Mortero autonivelante base aglomerantes hidráulicos, 25kg, gris claro, Ultratop Living, ref. 5S49225

- Propiedad del archivo: CONSTRUNARIO
- Formato: FIEBDC-3/2012
- Programa: Construnario Versión 3.51
- Fecha de los precios: 11/11/2021
- Divisa: EUR

**PIBM5S49225** kg Mortero autonivelante base aglomerantes hidráulicos, 25kg, gris claro, Ultratop Living, ref. 5S49225
Precio: 1.81
Mortero autonivelante a base de aglomerantes especiales hidráulicos, de endurecimiento ultrarrápido para realizar pavimentos resistentes a la abrasión con un espesor comprendido entre 5 y 15 mm, para interiores. Especialmente formulado para pavimentos de alto valor estético. Ultratop Living de Mapei ref.5S49225 CONSUMO: 16,5-17,5 kg/m˛ por cm de espesor. APLICACIÓN: manual o bomba.
