# Sistema cementoso autonivelante para pavimentos industriales, de secado rápido, Ultratop Industrial (e'=5-40 mm)

- Propiedad del archivo: CONSTRUNARIO
- Formato: FIEBDC-3/2012
- Programa: Construnario Versión 3.51
- Fecha de los precios: 11/11/2021
- Divisa: EUR
- Código: mapei-spain- (07/03/2022)

**UIBMULTRATOPINDU** m2 Sistema cementoso autonivelante para pavimentos industriales, de secado rápido, Ultratop Industrial (e'=5-40 mm)
Realización de pavimentos resistentes a la abrasión, mediante el empleo de un mortero autonivelante a base de aglomerantes hidráulicos especiales, de endurecimiento ultrarrápido, de elevada resistencia mecánica y a la abrasión, para un espesor de 5 mm (espesores admisibles de 5 a 40mm), Ultratop Industrial de Mapei, clasificado como CT-C40-F10-A9-A2fl-s1, según la norma EN 13813, sello EC1 R Plus (bajísima emisión de sustancias orgánicas volátiles), de color gris, extendido a mano o con una bomba en una sola capa y un rastrillo para un acabado natural. Asegurarse que el vertido se efectúa de modo continuo, sin interrupciones. Los soportes deben estar limpios, secos, sanos, compactos y tratados con el imprimador epoxídico bicomponente con cargas exento de nonilfenol Primer SN de Mapei, mezclado con cuarzo de granulometría 1,2 mm, Quarzo 1,2 de Mapei, y en fresco espolvoreo del mismo cuarzo a saturación y posterior retirada del exceso al secado, antes del extendido del mortero. Aplicación y preparación del soporte según se especifica en ficha técnica de los productos. El precio no incluye la superficie soporte ni la ejecución y el sellado de las juntas.

| Código | Ud | Descripción | Rendimiento | Precio | Importe |
|---|---|---|---|---|---|
| PIBM021520_021620 | kg | Imprimación epoxi bicomp. c/cargas, Kit 16+4 kg, Primer SN, ref. 021520+021620 (material) | 0.583 | 16.79 | 9.79 |
| PIBM238725 | kg | Arena de cuarzo p/utilizar como carga y/o espolvoreo, p/sistemas epoxídicos, 25kg, Quarzo 1,2, ref. 238725 (material) | 0.230 | 0.82 | 0.19 |
| PIBM0347325 | kg | Mortero autonivelante base cementosa p/recrecidos, 25kg, Ultratop Industrial, ref. 0347325 (material) | 25.000 | 0.97 | 24.25 |
| OGEN003 | h | Oficial 1ª (mano de obra) | 0.300 | 18.43 | 5.53 |
| OGEN007 | h | Peón (mano de obra) | 0.300 | 16.29 | 4.89 |
|  |  | Costes directos |  |  | 44.65 |

## Recursos

**PIBM021520_021620** kg Imprimación epoxi bicomp. c/cargas, Kit 16+4 kg, Primer SN, ref. 021520+021620
Imprimador epoxídico bicomponente con cargas. Primer SN de Mapei, ref.21520+21620 CONSUMO: 0,3-0,7 kg/m² por mano, según las características del soporte. APLICACIÓN: a rodillo, llana metálica o rastra lisa.

**PIBM238725** kg Arena de cuarzo p/utilizar como carga y/o espolvoreo, p/sistemas epoxídicos, 25kg, Quarzo 1,2, ref. 238725
Arena cuarzo p/utilizar como carga y/o espolvoreo p/sistemas epoxídicos, 25kg, Quarzo 1,2, ref.238725

**PIBM0347325** kg Mortero autonivelante base cementosa p/recrecidos, 25kg, Ultratop Industrial, ref. 0347325
Mortero autonivelante de base cementosa para realización de recrecidos y nivelaciones de pavimentos industriales, elevadas resistencias mecánicas, rápido secado (Fast Track), espesores de 5 a 40 mm. Ultratop Industrial de Mapei ref.0347325 CONSUMO: 1,9 kg/m2/mm de espesor. APLICACIÓN: manual o por bombeo.
