# Capa de rodadura de pavimentos de hormigón de industrias o áreas comerciales, con Mapetop N AR6 (con Mapecrete Stain Protection)

- Propiedad del archivo: CONSTRUNARIO
- Formato: FIEBDC-3/2012
- Programa: Construnario Versión 3.51
- Fecha de los precios: 11/11/2021
- Divisa: EUR
- Código: mapei-spain- (07/03/2022)

**UIBMMAPETOPNAR6S** m2 Capa de rodadura de pavimentos de hormigón de industrias o áreas comerciales, con Mapetop N AR6 (con Mapecrete Stain Protection)
Formación de capa de rodadura de pavimentos de hormigón en entornos comerciales o industriales con un elevado tráfico de mercancías, con el endurecedor industrial premezclado listo para usar, compuesto por una mezcla especial de cuarzo seleccionado con una granulometría adecuada, cemento Portland, aditivos específicos, Mapetop N AR6 de Mapei color Antracita; Mapetop N AR6 cumple con los principios definidos por la UNE EN 13813 "Soleras y materiales para soleras" - Material para soleras - Propiedades y requisitos" (Apéndice ZA.1, prospecto ZA 1.1), clasificado C70-F7-A6-A1fl. Aplicación de tratamiento final mediante adecuada bomba de spray con sistema airless o también con pincel, del formulado óleo-hidrorrepelente, antimanchas, en grado de reducir drásticamente la absorción de las sustancias oleosas o acuosas sobre las superficies de hormigón, piedra natural, material pétreo y cemento, Mapecrete Stain Protection de Mapei. Aplicación y preparación del soporte según se especifica en ficha técnica de los productos. El precio no incluye la superficie soporte ni la ejecución y el sellado de las juntas.

| Código | Ud | Descripción | Rendimiento | Precio | Importe |
|---|---|---|---|---|---|
| PIBM2353225 | kg | Endurecedor industrial premezclado p/capas rodadura, gris claro, 25kg, Mapetop N AR6, ref. 2353225 (material) | 3.000 | 0.51 | 1.53 |
| PIBM1796725 | kg | Impregnación repelente aceite/agua, antimanchas, 25kg, Mapecrete Stain Protection, ref. 1796725 (material) | 0.200 | 12.71 | 2.54 |
| OGEN003 | h | Oficial 1ª (mano de obra) | 0.300 | 18.43 | 5.53 |
| OGEN007 | h | Peón (mano de obra) | 0.250 | 16.29 | 4.07 |
|  |  | Costes directos |  |  | 13.67 |

## Recursos

**PIBM2353225** kg Endurecedor industrial premezclado p/capas rodadura, gris claro, 25kg, Mapetop N AR6, ref. 2353225
Endurecedor industrial premezclado, listo para usar, compuesto de cuarzos con curva granulométrica seleccionada, cemento portland y aditivos especiales para la realización de capas de rodadura en pavimentos de hormigón. Mapetop N AR6 de Mapei ref.2353225 CONSUMO: - aplicación manual: de 1,5 a 2,5 kg/m² por capa; - aplicación mecánica: de 3 a 5 kg/m². APLICACIÓN: mediante espolvoreo.

**PIBM1796725** kg Impregnación repelente aceite/agua, antimanchas, 25kg, Mapecrete Stain Protection, ref. 1796725
Impregnación repelente al aceite y al agua, antimanchas, para superficies de hormigón, piedra natural, materiales pétreos y cementosos a base de polímeros orgánicos modificados en solución acuosa, Mapecrete Stain Protection de Mapei ref.1796725 CONSUMO: 0,1-0,3 kg/m² según el grado de porosidad del hormigón. APLICACIÓN: por proyección con sistema airless o con cepillo.
