# Sistema multicapa de pavimento deportivo de alta elasticidad, sobre hormigón: Mapecoat TNS Multisport Comfort

- Propiedad del archivo: CONSTRUNARIO
- Formato: FIEBDC-3/2012
- Programa: Construnario Versión 3.51
- Fecha de los precios: 11/11/2021
- Divisa: EUR
- Código: mapei-spain- (07/03/2022)

**UIBMMCTNSMLTCMH** m2 Sistema multicapa de pavimento deportivo de alta elasticidad, sobre hormigón: Mapecoat TNS Multisport Comfort
Realización de revestimientos de campos polideportivos tanto cubiertos como al exterior, sobre soporte de hormigón adecuadamente preparado, con el sistema multicapa coloreado, con alta elasticidad, Mapecoat TNS Multisport Comfort, a base de resinas acrílicas en dispersión acuosa, con alta resistencia al desgaste, a los rayos ultravioleta y a las condiciones meteorológicas más diversas, mediante la aplicación sucesiva de: alfombra elástica de caucho granulado reciclado y aglomerados mediante una resina poliuretánica de alta calidad, Mapecomfort R de Mapei (espesor 4 mm), con alargamiento a rotura superior o igual al 45% (según EN ISO 1798), adherida con el adhesivo epoxi-poliuretánico bicomponente, Adesilex G19 de Mapei; sobre la alfombra de caucho aplicación del imprimador epoxídico bicomponente en dispersión acuosa, Mapecoat TNS Primer EPW de Mapei y sucesiva aplicación del fondo de relleno semielástico para la preparación y regularización del soporte, Mapecoat TNS Grey Base Coat de Mapei; una vez seco el fondo, aplicación de una capa del revestimiento coloreado a base de resina acrílica en dispersión acuosa y cargas seleccionadas, Mapecoat TNS Finish 1 de Mapei, con dureza Shore A'=60, abrasión húmeda (según DIN 53778) >15000 ciclos y con certificado ITF (International Tennis Federation). Acabado final con una capa de recubrimiento de color de grano fino a base de resina acrílica en dispersión de agua y cuarzo microgranular, Mapecoat TNS Color de Mapei, y otra capa de pintura coloreada de acabado suave a base de resina acrílica en dispersión acuosa, Mapecoat TNS Paint de Mapei. Realización de las líneas de delimitación de las áreas de juego mediante la aplicación de pintura a base de resina acrílica en dispersión acuosa Mapecoat TNS Line de Mapei.

| Código | Ud | Descripción | Rendimiento | Precio | Importe |
|---|---|---|---|---|---|
| PIBM410311 | kg | Adhesivo epoxi-poliuretánico bicomponente, 10kg, Adesilex G19, ref. 410311 (material) | 0.450 | 10.58 | 4.76 |
| PIBM7389830 | m2 | Alfombra elástica de caucho granulado reciclado Mapecomfort R, e'=4mm, rollos 20x1,5 m, ref. 7389830 (material) | 1.000 | 15.52 | 15.52 |
| PIBM2456410 | kg | Imprimación epoxi bicomp., Mapecoat TNS Primer EPW de Mapei. Ref. 2456410+2456510 (material) | 0.150 | 17.12 | 2.57 |
| PIBM6M480120 | kg | Fondo de relleno p/pistas deportivas, 20 kg, Mapecoat TNS Grey Base Coat, ref. 6M480120 (material) | 0.700 | 4.39 | 3.07 |
| PIBMMCTNSFINISH1A | kg | Recubrimiento a base de resina acrílica coloreada, Mapecoat TNS Finish 1, color gama A, ref. según color (material) | 0.500 | 6.63 | 3.32 |
| PIBMMCTNSCOLORA | kg | Recubrimiento a base de resina acrílica, Mapecoat TNS Color de Mapei. Color gama A. Ref. según color (material) | 0.400 | 6.42 | 2.57 |
| PIBMMCTNSPAINTA | kg | Recubrimiento a base de resina acrílica, Mapecoat TNS Paint, color gama A, ref. según color (material) | 0.200 | 7.7 | 1.54 |
| PIBMMCTNSLINE | kg | Pintura líneas de delimitación de las áreas de juego, Mapecoat TNS Line, ref. según color (material) | 0.020 | 11.02 | 0.22 |
| OGEN003 | h | Oficial 1ª (mano de obra) | 0.400 | 18.43 | 7.37 |
| OGEN006 | h | Peón especialista (mano de obra) | 0.350 | 16.77 | 5.87 |
|  |  | Costes directos |  |  | 46.81 |

## Recursos

**PIBM410311** kg Adhesivo epoxi-poliuretánico bicomponente, 10kg, Adesilex G19, ref. 410311
Adhesivo epoxi-poliuretánico bicomponente de encolado simple (unilateral) para pavimentos flexibles sobre soportes absorbentes y no absorbentes en interiores y exteriores. Para la instalación para pavimentos de goma, PVC, linoleo. Adesilex G19 de Mapei, ref. 410311.

**PIBM7389830** m2 Alfombra elástica de caucho granulado reciclado Mapecomfort R, e'=4mm, rollos 20x1,5 m, ref. 7389830
Alfombra elástica a base de caucho reciclado y aglomerados mediante una resina poliuretánica de alta calidad, Mapecomfort R, espesor 4 mm. Rollos de 20x1,5 m. ref.7389830.

**PIBM2456410** kg Imprimación epoxi bicomp., Mapecoat TNS Primer EPW de Mapei. Ref. 2456410+2456510
Imprimación epoxi de dos componentes en dispersión acuosa, Mapecoat TNS Primer EPW de Mapei. Ref. 2456410+2456510

**PIBM6M480120** kg Fondo de relleno p/pistas deportivas, 20 kg, Mapecoat TNS Grey Base Coat, ref. 6M480120
Fondo de relleno semielástico en pasta, a base de resinas acrílicas en dispersión acuosa y cargas seleccionadas, para la preparación del soporte, en pistas de tenis o zonas polideportivas, Mapecoat TNS Grey Base Coat de Mapei, Ref. 6M480120.

**PIBMMCTNSFINISH1A** kg Recubrimiento a base de resina acrílica coloreada, Mapecoat TNS Finish 1, color gama A, ref. según color
Recubrimiento a base de resina acrílica coloreada en dispersión de agua con rellenos seleccionados para pistas de tenis cubiertas y al aire libre y superficies de juegos multiuso, certificadas por ITF (International Tennis Federation)., Mapecoat TNS Finish 1 de Mapei, color a elegir, gama A. Ref. según color.

**PIBMMCTNSCOLORA** kg Recubrimiento a base de resina acrílica, Mapecoat TNS Color de Mapei. Color gama A. Ref. según color
Recubrimiento de color de grano fino hecho de resina acrílica en dispersión de agua y arena microgranular de cuarzo, para pistas de tenis cubiertas y al aire libre, campos de juego multiusos, pistas para bicicletas y senderos, Mapecoat TNS Color de Mapei, color a elegir, gama A. Ref. según color

**PIBMMCTNSPAINTA** kg Recubrimiento a base de resina acrílica, Mapecoat TNS Paint, color gama A, ref. según color
Revestimiento coloreado de acabado suave a base de resina acrílica en dispersión acuosa, para uso en interior y exterior de campos de tenis, áreas multi-sport, carril bici, campos de juego multiusos y áreas peatonales sobre soporte de hormigón o asfalto, Mapecoat TNS Paint de Mapei, color a elegir, gama A. Ref. según color

**PIBMMCTNSLINE** kg Pintura líneas de delimitación de las áreas de juego, Mapecoat TNS Line, ref. según color
Pintura a base de resina acrílica en dispersión acuosa, para el pintado de las líneas de delimitación de las áreas de juego en polideportivos indoor y outdoor, Mapecoat TNS Line de Mapei. Ref. según color.
