# Sistema multicapa para la realización de pistas de patinaje, sobre hormigón: Mapecoat TNS Roller Professional

- Propiedad del archivo: CONSTRUNARIO
- Formato: FIEBDC-3/2012
- Programa: Construnario Versión 3.51
- Fecha de los precios: 11/11/2021
- Divisa: EUR
- Código: mapei-spain- (07/03/2022)

**UIBMMCTNSROLPROH** m2 Sistema multicapa para la realización de pistas de patinaje, sobre hormigón: Mapecoat TNS Roller Professional
Realización de revestimientos para la realización de pistas de patinaje de velocidad y artístico, sobre soporte de hormigón adecuadamente preparado, con el sistema multicapa coloreado Mapecoat TNS Roller Professional, a base de resinas acrílicas y poliuretánicas, con alta resistencia al desgaste, a los rayos ultravioleta y a las condiciones meteorológicas más diversas, mediante la aplicación sucesiva de: imprimador epoxídico bicomponente en dispersión acuosa, Mapecoat TNS Primer EPW de Mapei; aplicación de una capa del fondo de relleno semielástico para la preparación y regularización del soporte, Mapecoat TNS White Base Coat de Mapei; una vez seco el fondo, aplicación de una capa del revestimiento coloreado a base de resina acrílica en dispersión acuosa y cargas seleccionadas, Mapecoat TNS Finish 1 de Mapei, con dureza Shore A'=60, abrasión húmeda (según DIN 53778) >15000 ciclos. Acabado con una capa de recubrimiento de color de grano fino a base de resina acrílica en dispersión de agua y cuarzo microgranular, Mapecoat TNS Color de Mapei, y una o dos capas finales de acabado protector de resinas transparentes, con elevada resistencia a la abrasión (Test Taber después de 7 días, muela CS17, 1000 ciclos,1000 g'= 30 mg) Mapecoat TNS Protection de Mapei.

| Código | Ud | Descripción | Rendimiento | Precio | Importe |
|---|---|---|---|---|---|
| PIBM2456410 | kg | Imprimación epoxi bicomp., Mapecoat TNS Primer EPW de Mapei. Ref. 2456410+2456510 (material) | 0.150 | 17.12 | 2.57 |
| PIBM6250720 | kg | Fondo de relleno p/pistas deportivas, 20 kg, Mapecoat TNS White Base Coat, ref. 6250720 (material) | 0.500 | 3.85 | 1.93 |
| PIBMMCTNSFINISH1A | kg | Recubrimiento a base de resina acrílica coloreada, Mapecoat TNS Finish 1, color gama A, ref. según color (material) | 0.500 | 6.63 | 3.32 |
| PIBMMCTNSCOLORA | kg | Recubrimiento a base de resina acrílica, Mapecoat TNS Color de Mapei. Color gama A. Ref. según color (material) | 0.400 | 6.42 | 2.57 |
| PIBM6MU090012 | kg | Resina bicomponente transparente para el acabado y protección, 12kg, Mapecoat TNS Protection, ref. 6MU090012 (material) | 0.150 | 29.53 | 4.43 |
| OGEN003 | h | Oficial 1ª (mano de obra) | 0.275 | 18.43 | 5.07 |
| OGEN006 | h | Peón especialista (mano de obra) | 0.225 | 16.77 | 3.77 |
|  |  | Costes directos |  |  | 23.66 |

## Recursos

**PIBM2456410** kg Imprimación epoxi bicomp., Mapecoat TNS Primer EPW de Mapei. Ref. 2456410+2456510
Imprimación epoxi de dos componentes en dispersión acuosa, Mapecoat TNS Primer EPW de Mapei. Ref. 2456410+2456510

**PIBM6250720** kg Fondo de relleno p/pistas deportivas, 20 kg, Mapecoat TNS White Base Coat, ref. 6250720
Fondo de relleno semielástico en pasta, a base de resinas acrílicas en dispersión acuosa y cargas seleccionadas, para la preparación del soporte, en pistas de tenis o zonas polideportivas, Mapecoat TNS White Base Coat de Mapei, Ref. 6250720

**PIBMMCTNSFINISH1A** kg Recubrimiento a base de resina acrílica coloreada, Mapecoat TNS Finish 1, color gama A, ref. según color
Recubrimiento a base de resina acrílica coloreada en dispersión de agua con rellenos seleccionados para pistas de tenis cubiertas y al aire libre y superficies de juegos multiuso, certificadas por ITF (International Tennis Federation)., Mapecoat TNS Finish 1 de Mapei, color a elegir, gama A. Ref. según color.

**PIBMMCTNSCOLORA** kg Recubrimiento a base de resina acrílica, Mapecoat TNS Color de Mapei. Color gama A. Ref. según color
Recubrimiento de color de grano fino hecho de resina acrílica en dispersión de agua y arena microgranular de cuarzo, para pistas de tenis cubiertas y al aire libre, campos de juego multiusos, pistas para bicicletas y senderos, Mapecoat TNS Color de Mapei, color a elegir, gama A. Ref. según color

**PIBM6MU090012** kg Resina bicomponente transparente para el acabado y protección, 12kg, Mapecoat TNS Protection, ref. 6MU090012
Resina bicomponente transparente para el acabado y protección de los productos de la línea Mapecoat TNS. Mapecoat TNS Protection de Mapei.
