# Sistema multicapa para el revestimiento protector de graderíos: Mapecoat TNS Tribune

- Propiedad del archivo: CONSTRUNARIO
- Formato: FIEBDC-3/2012
- Programa: Construnario Versión 3.51
- Fecha de los precios: 11/11/2021
- Divisa: EUR
- Código: mapei-spain- (07/03/2022)

**UIBMMCTNSTRIBUNE** m2 Sistema multicapa para el revestimiento protector de graderíos: Mapecoat TNS Tribune
Realización de revestimiento protector de graderíos y zonas peatonales en instalaciones deportivas, sobre soporte de hormigón adecuadamente preparado, con el sistema multicapa coloreado Mapecoat TNS Tribune, a base de resinas acrílicas y poliuretánicas, con alta resistencia al desgaste, a los rayos ultravioleta y a las condiciones meteorológicas más diversas, mediante la aplicación sucesiva de: imprimador epoxídico bicomponente en dispersión acuosa, Mapecoat TNS Primer EPW de Mapei; aplicación de dos capas sucesivas de Mapecoat TNS Race Track de Mapei, revestimiento a base de resina acrílica en una dispersión acuosa, conforme a los principios PI-MC-PR-RC-IR de la norma EN 1504-2 (C), con rápida formación de película y con elevadas propiedades físicomecánicas (resistencia al deslizamiento sobre superficie mojada según EN 1504-2 Rd>55 Clase 3), y una o dos capas finales de acabado protector de resinas transparentes, con elevada resistencia a la abrasión (Test Taber después de 7 días, muela CS17, 1000 ciclos,1000 g'= 30 mg) Mapecoat TNS Protection de Mapei.

| Código | Ud | Descripción | Rendimiento | Precio | Importe |
|---|---|---|---|---|---|
| PIBM2456410 | kg | Imprimación epoxi bicomp., Mapecoat TNS Primer EPW de Mapei. Ref. 2456410+2456510 (material) | 0.150 | 17.12 | 2.57 |
| PIBMMCTNSRT | kg | Revestimiento coloreado antideslizante, Mapecoat TNS RaceTrack, color grupo A, ref. según color (material) | 0.400 | 9.42 | 3.77 |
| PIBM6MU090012 | kg | Resina bicomponente transparente para el acabado y protección, 12kg, Mapecoat TNS Protection, ref. 6MU090012 (material) | 0.150 | 29.53 | 4.43 |
| OGEN003 | h | Oficial 1ª (mano de obra) | 0.275 | 18.43 | 5.07 |
| OGEN006 | h | Peón especialista (mano de obra) | 0.225 | 16.77 | 3.77 |
|  |  | Costes directos |  |  | 19.61 |

## Recursos

**PIBM2456410** kg Imprimación epoxi bicomp., Mapecoat TNS Primer EPW de Mapei. Ref. 2456410+2456510
Imprimación epoxi de dos componentes en dispersión acuosa, Mapecoat TNS Primer EPW de Mapei. Ref. 2456410+2456510

**PIBMMCTNSRT** kg Revestimiento coloreado antideslizante, Mapecoat TNS RaceTrack, color grupo A, ref. según color
Revestimiento de color a base de resinas acrílicas en dispersión acuosa de secado rápido con cuarzo micro granular, Mapecoat TNS RaceTrack de Mapei, color grupo A. ref. según color.

**PIBM6MU090012** kg Resina bicomponente transparente para el acabado y protección, 12kg, Mapecoat TNS Protection, ref. 6MU090012
Resina bicomponente transparente para el acabado y protección de los productos de la línea Mapecoat TNS. Mapecoat TNS Protection de Mapei.
