# Sistema multicapa para la protección y renovación de pavimentos deportivos de madera: Ultracoat Sport System

- Propiedad del archivo: CONSTRUNARIO
- Formato: FIEBDC-3/2012
- Programa: Construnario Versión 3.51
- Fecha de los precios: 11/11/2021
- Divisa: EUR
- Código: mapei-spain- (07/03/2022)

**UIBMULTRCTSPRTSY** m2 Sistema multicapa para la protección y renovación de pavimentos deportivos de madera: Ultracoat Sport System
Realización de sistema multicapa base agua para la protección y renovación de pavimentos deportivos de madera, Ultracoat Sport System, certificado conforme a los estándares de la FIBA, mediante el siguiente procedimiento: sobre soporte de pavimento de madera adecuadamente preparado, emplastecido de fisuras con el ligante al agua sin disolventes, para mezclar con harina de madera de cualquier especie leñosa, Ultracoat Binder de Mapei, con bajísimas emisiones de COV (certificado GEV-EMICODE EC1 Plus); tras el lijado de los emplastes y eliminados restos de polvo, aplicar una mano del fondo bicomponente al agua Ultracoat Premium Base de Mapei, exento de disolventes y de NMP (N-metilpirrolidona) y con baja emisión de COV. Aplicación de ciclo de acabado, mediante el barniz de poliuretano bicomponente base agua Ultracoat HT Sport de Mapei, con alta dureza superficial y resistencia mecánica y química, conforme a los estándares europeos para superficies multi-deportivas de interior, según los requisitos establecidos por la norma EN 14904:2006 y con una bajísima emisión de sustancias orgánicas volátiles (certificado GEV-EMICODE EC 1 PLUS); marcado de líneas y áreas de juego mediante aplicación de la pintura acrílica monocomponente pigmentada base agua Ultracoat Sport Color de Mapei y sucesiva aplicación final de una nueva capa de barniz Ultracoat HT Sport. (Rendimientos a ajustar en función de las características específicas de la pista) Aplicación y preparación del soporte según se especifica en las fichas técnicas de los productos.

| Código | Ud | Descripción | Rendimiento | Precio | Importe |
|---|---|---|---|---|---|
| PIBM7372805 | l | Aglomerante al agua sin disolvente para el emplastecido de pavimentos de madera, 5l, Ultracoat Binder, ref. 7372805 (material) | 0.110 | 6.13 | 0.67 |
| PIBM7375212 | l | Fondo bicomponente al agua Ultracoat Premium Base de Mapei, ref: 7375212 (material) | 0.090 | 23.87 | 2.15 |
| PIBM7370310 | l | Barniz de poliuretano bicomp. base agua p/pavimentos de deportivos de madera, Ultracoat HT Sport, ref. 7370310 (material) | 0.180 | 30.78 | 5.54 |
| PIBMULTCSPRTC | kg | Pintura acrílica pigmentada base agua, Ultracoat Sport Color de Mapei, ref: según color (material) | 0.020 | 55.62 | 1.11 |
| OGEN003 | h | Oficial 1ª (mano de obra) | 0.350 | 18.43 | 6.45 |
| OGEN006 | h | Peón especialista (mano de obra) | 0.200 | 16.77 | 3.35 |
|  |  | Costes directos |  |  | 19.27 |

## Recursos

**PIBM7372805** l Aglomerante al agua sin disolvente para el emplastecido de pavimentos de madera, 5l, Ultracoat Binder, ref. 7372805
Aglomerante al agua, sin disolventes ni NMP, para mezclar con polvo de madera de cualquier especie o con polvo de Merbau, para el relleno de juntas de pavimentos de madera. Idóneo para los ciclos de barnizado al agua Ultracoat y Ultracoat Oil. Ultracoat Binder de Mapei, ref: 7372805 CONSUMO: 100-120 g/m2 por capa. APLICACIÓN: brocha o rodillo.

**PIBM7375212** l Fondo bicomponente al agua Ultracoat Premium Base de Mapei, ref: 7375212
Fondo bicomponente al agua, con alto poder aislante, para ciclos de acabado al agua sobre pavimentos de madera, con bajísima emisión de sustancias orgánicas volátiles (VOC) y libre de NMP, para la preparación de pavimentos de madera tradicionales, pre-pulidos y a reparar, para ciclos de acabado al agua. Ultracoat Premium Base de Mapei, ref: 7375212.

**PIBM7370310** l Barniz de poliuretano bicomp. base agua p/pavimentos de deportivos de madera, Ultracoat HT Sport, ref. 7370310
Barniz de poliuretano bicomponente base agua para pavimentos deportivos de madera, con alta dureza superficial y resistencia mecánica y química. Ultracoat HT Sport de Mapei, ref: 7370310.

**PIBMULTCSPRTC** kg Pintura acrílica pigmentada base agua, Ultracoat Sport Color de Mapei, ref: según color
Pintura acrílica pigmentada en base acuosa, monocomponente, para coloración y delimitación de las líneas de juego en pavimentos deportivos de parqué. (disponible en ocho colores certificados por la FIBA: blanco, negro, azul oscuro, azul claro, naranja, amarillo, rojo y verde), Ultracoat Sport Color de Mapei, ref: según color.
