# Impermeabilización de estructuras enterradas c/membrana sintética de FPO, Mapeproof FBT (barrera de gas radón y metano)

- Propiedad del archivo: CONSTRUNARIO
- Formato: FIEBDC-3/2012
- Programa: Construnario Versión 3.51
- Fecha de los precios: 11/11/2021
- Divisa: EUR
- Código: mapei-spain- (07/03/2022)

**UIBMMAPEPROOFFBT** m2 Impermeabilización de estructuras enterradas c/membrana sintética de FPO, Mapeproof FBT (barrera de gas radón y metano)
Suministro e instalación de membrana impermeable sintética de FPO, de 1,2 mm de espesor, acoplada a un tejido no tejido de polipropileno (espesor total de 1,7 mm), Mapeproof FBT de Mapei, para impermeabilizar estructuras subterráneas en horizontal y en vertical, que, una vez vertido el hormigón se une monolíticamente al mismo permanentemente en el tiempo. Mapeproof FBT responde a los requisitos de la norma EN 13967, es resistente a la penetración de raíces según la norma CEN/TS 14416, forma barrera frente al gas radón con un coeficiente de difusión de 2,14 E-13 m²s-1 y frente al gas metano, con 110 ml/m2·24h según la ISO 7229. Sobre soporte adecuadamente preparado, extender Mapeproof FBT en el plano horizontal y remontando en vertical en todo el perímetro en una altura mayor de la que será la de la losa; superponer las diferentes hojas longitudinalmente y adherirlas entre sí por medio de la banda autoadhesiva. Las juntas a testa entre diferentes rollos se deberán realizar utilizando la banda adhesiva de 20 cm revestida en una de sus caras con 4 capas de HDPE, Mapeproof SA Tape de Mapei (por la parte inferior) y la banda adhesiva de 15 cm con tejido no tejido en su cara superior, Mapeproof FBT Tape de Mapei (por la parte superior). Aplicación y preparación del soporte según se especifica en ficha técnica de los productos.

| Código | Ud | Descripción | Rendimiento | Precio | Importe |
|---|---|---|---|---|---|
| PIBM2824520P | m2 | Membrana impermeable sintética, 15 rollos 1x20m, Mapeproof FBT, ref. 2824520P (material) | 1.050 | 31.62 | 33.20 |
| PIBM2826420 | m | Banda adhesiva p/parte inferior de juntas Mapeproof FBT, rollos 0,20x20m, Mapeproof SA Tape. ref. 2826420 (material) | 0.100 | 6.63 | 0.66 |
| PIBM2826220 | m | Banda adhesiva p/parte superior de juntas Mapeproof FBT, rollos 0,15x20m, Mapeproof FBT Tape, ref. 2826220 (material) | 0.100 | 9.18 | 0.92 |
| OGEN003 | h | Oficial 1ª (mano de obra) | 0.200 | 18.43 | 3.69 |
| OGEN007 | h | Peón (mano de obra) | 0.200 | 16.29 | 3.26 |
|  |  | Costes directos |  |  | 41.73 |

## Recursos

**PIBM2824520P** m2 Membrana impermeable sintética, 15 rollos 1x20m, Mapeproof FBT, ref. 2824520P
Membrana impermeable sintética de FPO de 1,2 mm de espesor acoplada a un tejido no tejido de polipropileno (espesor total de 1,7 mm), para impermeabilizar estructuras subterráneas en horizontal y en vertical, Mapeproof FBT de Mapei ref.2824520P.

**PIBM2826420** m Banda adhesiva p/parte inferior de juntas Mapeproof FBT, rollos 0,20x20m, Mapeproof SA Tape. ref. 2826420
Banda adhesiva de 20 cm revestida en una de sus caras con 4 capas de HDPE, para la parte inferior de juntas del sistema Mapeproof FBT, Mapeproof SA Tape de Mapei.ref.2826420.

**PIBM2826220** m Banda adhesiva p/parte superior de juntas Mapeproof FBT, rollos 0,15x20m, Mapeproof FBT Tape, ref. 2826220
Banda adhesiva de 15 cm con tejido no tejido en su cara superior, para la parte superior de juntas del sistema Mapeproof FBT, Mapeproof FBT Tape de Mapei. ref.2826220.
