# Impermeabilización de superficies enterradas c/emulsión bituminosa de secado rápido y alto rendimiento Plastimul 1K Super Plus

- Propiedad del archivo: CONSTRUNARIO
- Formato: FIEBDC-3/2012
- Programa: Construnario Versión 3.51
- Fecha de los precios: 11/11/2021
- Divisa: EUR
- Código: mapei-spain- (07/03/2022)

**UIBMPLASTIMUL1KS** m2 Impermeabilización de superficies enterradas c/emulsión bituminosa de secado rápido y alto rendimiento Plastimul 1K Super Plus
Suministro y puesta en obra de emulsión bituminosa monocomponente impermeabilizante, exenta de disolventes, altamente flexible, con esferas de poliestireno y gránulos de goma, de baja retracción, secado rápido y alto rendimiento Plastimul 1K Super Plus de Mapei, aplicada sobre soportes horizontales y verticales de hormigón o incluso de ladrillos/bloques. Plastimul 1K Super Plus cumple con los requisitos para los revestimientos bituminosos modificados con polímeros de elevado espesor, de conformidad con la norma EN 15814, y está certificado como barrera pasiva al gas radón, gracias a un coeficiente de difusión del gas radón igual a 7,81 · 10-13 m²s-1. El producto debe aplicarse en dos capas, con llana o mediante pulverización con bomba peristáltica, previa imprimación del soporte con la aplicación a rodillo, brocha o mediante pulverización del imprimador bituminoso Plastimul E de Mapei. Antes de proceder al relleno de la excavación, proteger la superficie impermeabilizante con estratos protectores drenantes. El producto deberá aplicarse a razón de unos 0,8 kg/m² por mm de espesor seco.

| Código | Ud | Descripción | Rendimiento | Precio | Importe |
|---|---|---|---|---|---|
| PIBM0261E25 | kg | Emulsión bituminosa impermeabilizante, 25kg, Plastimul E, ref. 0261E25 (material) | 0.350 | 2.71 | 0.95 |
| PIBM277420 | kg | Emulsión bituminosa monocomp. impermeabilizante, 19,5 kg, Plastimul 1K Super Plus, ref. 277420 (material) | 2.400 | 4.74 | 11.38 |
| OGEN003 | h | Oficial 1ª (mano de obra) | 0.150 | 18.43 | 2.76 |
| OGEN007 | h | Peón (mano de obra) | 0.050 | 16.29 | 0.81 |
|  |  | Costes directos |  |  | 15.90 |

## Recursos

**PIBM0261E25** kg Emulsión bituminosa impermeabilizante, 25kg, Plastimul E, ref. 0261E25
Emulsión bituminosa impermeabilizante. Plastimul E de Mapei ref. 0261E25 CONSUMO: 1-4 kg/m2 en función del tipo de intervención. APLICACIÓN: llana o brocha.

**PIBM277420** kg Emulsión bituminosa monocomp. impermeabilizante, 19,5 kg, Plastimul 1K Super Plus, ref. 277420
Emulsión bituminosa, monocomponente e impermeabilizante, exenta de disolventes, muy flexible, con esferas de poliestireno y gránulos de goma, de baja retracción, secado rápido y alto rendimiento, Plastimul 1K Super Plus de Mapei ref.277420 CONSUMO: 0,8 kg/m² por mm de espesor de producto seco. APLICACIÓN: con llana dentada o lisa, o por proyección con bomba peristáltica.
