# Impermeabilización de hormigón c/presión hidráulica positiva o negativa, c/mortero cementoso elástico Mapelastic Foundation

- Propiedad del archivo: CONSTRUNARIO
- Formato: FIEBDC-3/2012
- Programa: Construnario Versión 3.51
- Fecha de los precios: 11/11/2021
- Divisa: EUR
- Código: mapei-spain- (07/03/2022)

**UIBMMAPELASTICFO** m2 Impermeabilización de hormigón c/presión hidráulica positiva o negativa, c/mortero cementoso elástico Mapelastic Foundation
Suministro y puesta en obra de mortero cementoso bicomponente y elástico, para la aplicación a rodillo o por proyección, a base de aglomerantes cementosos, áridos seleccionados de granulometría fina, aditivos especiales y polímeros sintéticos en dispersión acuosa, conforme con los requisitos de la norma EN 1504-2 principios PI, MC e IR y de la norma EN 14891 (CM01P) Mapelastic Foundation de Mapei, para la impermeabilización de superficies de hormigón o albañilería sometidas a presión hidráulica tanto positiva como negativa, con certificado EMICODE EC1 Plus de bajísimas emisiones de COV. La aplicación del mortero deberá realizarse previa preparación adecuada del soporte (a calcular aparte) eliminando las partes poco consistentes y en fase de desprendimiento, hasta conseguir un soporte sólido y seco, procurando eliminar residuos pulverulentos que impidan una correcta adherencia del producto. El soporte así preparado debe ser tratado con un promotor de adherencia y consolidante acrílico en dispersión acuosa , Primer 3296 de Mapei, diluido con agua en una relación 1:1 y aplicado a brocha o rodillo. El mortero deberá aplicarse a rodillo o por proyección con una máquina revocadora equipada con lanza para enlucidos, con un espesor total no inferior a 2 mm y realizar el acabado con llana lisa.

| Código | Ud | Descripción | Rendimiento | Precio | Importe |
|---|---|---|---|---|---|
| PIBM253110 | kg | Imprimador acrílico en dispersión acuosa, consolidante y antipolvo, 10kg, Primer 3296, ref. 253110 (material) | 0.100 | 9.77 | 0.98 |
| PIBM168322_168410 | kg | Mortero cementoso, bicomp., elástico, p/imper. superf. hormigón, 32 kg, Mapelastic Foundation, ref. 168322+168410 (material) | 3.300 | 4.94 | 16.30 |
| OGEN003 | h | Oficial 1ª (mano de obra) | 0.150 | 18.43 | 2.76 |
| OGEN006 | h | Peón especialista (mano de obra) | 0.150 | 16.77 | 2.52 |
|  |  | Costes directos |  |  | 22.56 |

## Recursos

**PIBM253110** kg Imprimador acrílico en dispersión acuosa, consolidante y antipolvo, 10kg, Primer 3296, ref. 253110
Imprimador acrílico en dispersión acuosa, de fuerte penetración, consolidante y antipolvo, para recrecidos. Primer 3296 de Mapei ref.253110 CONSUMO: 0,1-0,5 kg/m². APLICACIÓN: brocha, rodillo o regadera.

**PIBM168322_168410** kg Mortero cementoso, bicomp., elástico, p/imper. superf. hormigón, 32 kg, Mapelastic Foundation, ref. 168322+168410
Mortero cementoso, bicomponente, elástico, para la impermeabilización de superficies de hormigón sujetas a una presión hidráulica tanto positiva como negativa. Mapelastic Foundation de Mapei ref.168322+168410 CONSUMO: 1,65 kg/m² por mm de espesor aplicado con brocha o rodillo; 2,10 kg/m² por mm de espesor aplicado a proyección. APLICACIÓN: brocha, rodillo o proyección.
