# Sellado impermeable de fisuras y cuerpos pasantes en el hormigón mediante pasta hidroexpansiva Mapeproof Swell

- Propiedad del archivo: CONSTRUNARIO
- Formato: FIEBDC-3/2012
- Programa: Construnario Versión 3.51
- Fecha de los precios: 11/11/2021
- Divisa: EUR
- Código: mapei-spain- (07/03/2022)

**UIBMMPSWELLMG430** m2 Sellado impermeable de fisuras y cuerpos pasantes en el hormigón mediante pasta hidroexpansiva Mapeproof Swell
Sellado impermeable de fisuras y cuerpos pasantes en el hormigón mediante pasta hidroexpansiva Mapeproof Swell, según el siguiente procedimiento: demolición localizada de juntas de hormigonado o demolición en torno a tubos o cuerpos pasantes del hormigón, con los medios mecánicos adecuados, en una profundidad de al menos 6 cm. Después de eliminar el polvo y los restos, aplicar un cordón continuo de masilla hidroexpansiva, Mapeproof Swell de Mapei, con una expansión volumétrica en el agua del 100% y una presión de agua soportada de 1 ATM; posterior confinamiento con el mortero tixotrópico, fibrorreforzado, de granulometría fina y fraguado normal, Mapegrout 430 de Mapei, clasificado R3 según la norma EN 1504-3. Ajustar los rendimientos a las dimensiones de fisuras o cuerpos pasantes a sellar. Aplicación y preparación del soporte según se especifica en ficha técnica de los productos.

| Código | Ud | Descripción | Rendimiento | Precio | Importe |
|---|---|---|---|---|---|
| PIBM2821126 | u | Sellador hidroexpansivo goma hidrófila p/sellados imperm. elást., Mapeproof Swell, ref. 2821126 (material) | 0.300 | 40.7 | 12.21 |
| PIBM222025 | kg | Mortero tixotrópico fraguado normal p/saneamiento del hormig., 25kg, Mapegrout 430, ref. 222025 (material) | 0.650 | 1.07 | 0.70 |
| OGEN003 | h | Oficial 1ª (mano de obra) | 0.150 | 18.43 | 2.76 |
|  |  | Costes directos |  |  | 15.67 |

## Recursos

**PIBM2821126** u Sellador hidroexpansivo goma hidrófila p/sellados imperm. elást., Mapeproof Swell, ref. 2821126
Sellador hidroexpansivo en pasta a base de goma hidrófila, en cartuchos, aplicable por extrusión. Está específicamente formulado para conseguir sellados impermeables y elásticos de fisuras en el hormigón o en elementos prefabricados afectados por filtraciones de agua, Mapeproof Swell de Mapei ref. 2821126.

**PIBM222025** kg Mortero tixotrópico fraguado normal p/saneamiento del hormig., 25kg, Mapegrout 430, ref. 222025
Mortero tixotrópico, fibrorreforzado, de granulometría fina, de fraguado normal, para el saneamiento del hormigón. Mapegrout 430 de Mapei ref.222025 CONSUMO: 17 kg/m² por cm de espesor. APLICACIÓN: llana, paleta o máquina de proyectar.
