# Taponamiento instantáneo de vías de agua mediante aglomerante hidráulico, fraguado y endurecimiento acelerado, Lamposilex

- Propiedad del archivo: CONSTRUNARIO
- Formato: FIEBDC-3/2012
- Programa: Construnario Versión 3.51
- Fecha de los precios: 11/11/2021
- Divisa: EUR
- Código: mapei-spain- (07/03/2022)

**UIBMTALAMPOSILEX** u Taponamiento instantáneo de vías de agua mediante aglomerante hidráulico, fraguado y endurecimiento acelerado, Lamposilex
Sellados puntuales de vías de agua cuando haya una presencia leve (pequeños rezumes o goteos), mediante el aglomerante premezclado en polvo, compuesto de cementos de alta resistencia y aditivos especiales, de fraguado y endurecimiento acelerados, para el taponamiento instantáneo de vías de agua, Lamposilex de Mapei, con una resistencia a la compresión de 46 N/mm2 y una resistencia a la flexión de 9 N/mm2 (a los 28 días). Proceder al saneado y leve cajeado de la zona a tratar, para posterior aplicación del mortero obturador. (Ajustar rendimiento al tamaño de la vía de agua) Aplicación y preparación del soporte según se especifica en ficha técnica de los productos.

| Código | Ud | Descripción | Rendimiento | Precio | Importe |
|---|---|---|---|---|---|
| PIBM166105 | kg | Aglomerante hidráulico, fraguado y endurec. ultrarrápidos p/obturar vías de agua, 5 Kg, Lamposilex, ref. 166105 (material) | 0.010 | 4.65 | 0.05 |
| OGEN003 | h | Oficial 1ª (mano de obra) | 0.100 | 18.43 | 1.84 |
|  |  | Costes directos |  |  | 1.89 |

## Recursos

**PIBM166105** kg Aglomerante hidráulico, fraguado y endurec. ultrarrápidos p/obturar vías de agua, 5 Kg, Lamposilex, ref. 166105
Aglomerante hidráulico de fraguado y endurecimiento ultrarrápidos para obturar vías de agua con presión, Lamposilex de Mapei ref. 166105.
