# Impermeabilización de balcones y terrazas, bajo revestimiento, c/mortero cementoso elástico Mapelastic Turbo con Mapenet 150

- Propiedad del archivo: CONSTRUNARIO
- Formato: FIEBDC-3/2012
- Programa: Construnario Versión 3.51
- Fecha de los precios: 11/11/2021
- Divisa: EUR
- Código: mapei-spain- (07/03/2022)

**UIBMMAPELASTICTM** m2 Impermeabilización de balcones y terrazas, bajo revestimiento, c/mortero cementoso elástico Mapelastic Turbo con Mapenet 150
Impermeabilización de superficies de hormigón y cementosas en balcones y terrazas, antes de la colocación del revestimiento, realizada mediante la extensión del mortero cementoso bicomponente elástico de secado rápido, incluso con bajas temperaturas y sobre soportes que no estén perfectamente secos, a base de ligantes cementosos, áridos seleccionados de granulometría fina, aditivos especiales y polímeros sintéticos en dispersión acuosa Mapelastic Turbo de Mapei, con sello GEV EMICODE EC1 R Plus de bajísima emisión de COV, conforme a los requisitos de las norma EN 1504-9 y a los requisitos mínimos de la norma EN 1504-2 como revestimiento (C) según los principios PI, MC e IR, clasificado como CM01P conforme a la norma EN 14891. La aplicación del mortero debe hacerse después de una preparación adecuada del soporte, el cual debe estar limpio, sólido y libre de grasas. En el caso de soportes cementosos, deben ser eliminadas todas las partes sueltas o en fase de desprendimiento hasta obtener una base sólida, teniendo cuidado de eliminar los residuos polvorientos que impiden la adhesión adecuada del producto. El producto debe ser aplicado sobre el sustrato limpio y seco mediante llana metálica, en dos manos, con un consumo total de 2,4 kg/m², interponiendo entre la primera y la segunda capa, como refuerzo, la malla de fibra de vidrio resistente a los álcalis de luz 4,5 mm x 4 mm y un peso de 150 g/m², Mapenet 150 de Mapei. Los refuerzos adyacentes deben solaparse a lo largo de los bordes en una anchura de al menos 5 cm. El producto debe ser revestido posteriormente con materiales cerámicos o pétreos encolado a la membrana mediante adhesivo cementoso de clase C2.

| Código | Ud | Descripción | Rendimiento | Precio | Importe |
|---|---|---|---|---|---|
| PIBM1781150 | m | Malla fibra de vidrio, resistente álcalis, 50m, Mapenet 150, ref. 1781150 (material) | 1.100 | 3.38 | 3.72 |
| PIBM1676120_167621 | kg | Mortero cementoso bicomp. elástico secado rápido p/imper., 36 kg, Mapelastic Turbo, ref. 1676120+1676216 (material) | 2.400 | 6.19 | 14.86 |
| OGEN003 | h | Oficial 1ª (mano de obra) | 0.350 | 18.43 | 6.45 |
| OGEN006 | h | Peón especialista (mano de obra) | 0.250 | 16.77 | 4.19 |
|  |  | Costes directos |  |  | 29.22 |

## Recursos

**PIBM1781150** m Malla fibra de vidrio, resistente álcalis, 50m, Mapenet 150, ref. 1781150
Malla de fibra de vidrio resistente a los álcalis, para el armado de protecciones impermeables, membranas anti-fractura y enlucidos cementosos, Mapenet 150 de Mapei ref.1781150

**PIBM1676120_167621** kg Mortero cementoso bicomp. elástico secado rápido p/imper., 36 kg, Mapelastic Turbo, ref. 1676120+1676216
Mortero cementoso, bicomponente y elástico, de secado rápido, incluso con bajas temperaturas y sobre soportes que no estén totalmente secos, para la impermeabilización de terrazas y balcones, Mapelastic Turbo de Mapei ref.1676120+1676216. CONSUMO: aprox. 2,4 kg/m2 (en dos capas de producto con intercalación de armadura). APLICACION: llana o rodillo.
