# Impermeabilización de ambientes húmedos, bajo revestimiento, c/membrana líquida elástica Mapelastic Aquadefense

- Propiedad del archivo: CONSTRUNARIO
- Formato: FIEBDC-3/2012
- Programa: Construnario Versión 3.51
- Fecha de los precios: 11/11/2021
- Divisa: EUR
- Código: mapei-spain- (07/03/2022)

**UIBMMAPELASTICAQ** m2 Impermeabilización de ambientes húmedos, bajo revestimiento, c/membrana líquida elástica Mapelastic Aquadefense
Impermeabilización de ambientes húmedos (baños, duchas, saunas, etc.) antes de la colocación del revestimiento, mediante la aplicación de la membrana líquida a base de resinas sintéticas en dispersión acuosa, elástica, lista para usar, de secado muy rápido (secado completo de 1 mm en 12 horas), totalmente libre de disolventes,con un pH de 9,5, Mapelastic Aquadefense de Mapei, clasificada como DM01 conforme a la norma europea EN 14891. Mapelastic AquaDefense debe aplicarse, sobre soporte asecuadamente preparado, con rodillo de pelo largo, brocha o llana, de modo uniforme, en dos capas de bajo espesor, unos 0,4 mm por capa; esperar que la primera capa esté seca, comprobando que el producto adquiere una coloración más oscura y mate, antes de aplicar la siguiente capa cruzándola con la anterior. El espesor final de dos capas de Mapelastic AquaDefense no debe ser nunca inferior a 0,8 mm para obtener una película consistente, elástica y continua.

| Código | Ud | Descripción | Rendimiento | Precio | Importe |
|---|---|---|---|---|---|
| PIBM7345215 | kg | Membrana líquida elástica p/imper., 15kg, Mapelastic Aquadefense, ref. 7345215 (material) | 1.040 | 9.1 | 9.46 |
| OGEN003 | h | Oficial 1ª (mano de obra) | 0.250 | 18.43 | 4.61 |
| OGEN006 | h | Peón especialista (mano de obra) | 0.250 | 16.77 | 4.19 |
|  |  | Costes directos |  |  | 18.26 |

## Recursos

**PIBM7345215** kg Membrana líquida elástica p/imper., 15kg, Mapelastic Aquadefense, ref. 7345215
Membrana líquida elástica lista para usar, de secado extremadamente rápido, para impermeabilizar en interiores y exteriores, Mapelastic Aquadefense de Mapei. ref.7345215 CONSUMO: 1,3 kg/m² por mm de espesor. APLICACIÓN: llana, brocha o rodillo.
