# Membrana líquida elástica p/imper., 15kg, Mapelastic Aquadefense, ref. 7345215

- Propiedad del archivo: CONSTRUNARIO
- Formato: FIEBDC-3/2012
- Programa: Construnario Versión 3.51
- Fecha de los precios: 11/11/2021
- Divisa: EUR

**PIBM7345215** kg Membrana líquida elástica p/imper., 15kg, Mapelastic Aquadefense, ref. 7345215
Precio: 9.10
Membrana líquida elástica lista para usar, de secado extremadamente rápido, para impermeabilizar en interiores y exteriores, Mapelastic Aquadefense de Mapei. ref.7345215 CONSUMO: 1,3 kg/m² por mm de espesor. APLICACIÓN: llana, brocha o rodillo.
