# Impermeabilización de cubiertas c/membrana impermeabilizante elástica líquida Aquaflex Roof Plus (Blanco SRI 107)

- Propiedad del archivo: CONSTRUNARIO
- Formato: FIEBDC-3/2012
- Programa: Construnario Versión 3.51
- Fecha de los precios: 11/11/2021
- Divisa: EUR
- Código: mapei-spain- (07/03/2022)

**UIBMAQUAFLXROOFP** m2 Impermeabilización de cubiertas c/membrana impermeabilizante elástica líquida Aquaflex Roof Plus (Blanco SRI 107)
Impermeabilización continua de cubiertas, sobre soporte preparado adecuadamente, mediante la aplicación de membrana impermeabilizante líquida, lista al uso, muy elástica (alargamiento a rotura superior al 350% según ISO 37), de secado rápido y resistente a los rayos ultravioleta, Aquaflex Roof Plus de Mapei, en color blanco altamente reflectante (SRI 107), exenta de substancias orgánicas volátiles (COV) y conforme a la norma europea EN 1504-2 revestimiento (C) principios PI-MC-IR. Aplicar, sobre soporte preparado adecuadamente, con rodillo de pelo largo, a brocha o pulverización airless de manera uniforme en, como mínimo, dos capas, para obtener un espesor seco final de membrana de 1 mm. Aplicar las capas sucesivas de tal modo que las pasadas se crucen con las de la capa anterior.

| Código | Ud | Descripción | Rendimiento | Precio | Importe |
|---|---|---|---|---|---|
| PIBM3LP218120 | kg | Membrana líquida elástica p/impermeabilización ext., 20kg, Aquaflex Roof Plus, blanco HR, ref. 3LP218120 (material) | 2.000 | 10.91 | 21.82 |
| OGEN003 | h | Oficial 1ª (mano de obra) | 0.150 | 18.43 | 2.76 |
| OGEN006 | h | Peón especialista (mano de obra) | 0.050 | 16.77 | 0.84 |
|  |  | Costes directos |  |  | 25.42 |

## Recursos

**PIBM3LP218120** kg Membrana líquida elástica p/impermeabilización ext., 20kg, Aquaflex Roof Plus, blanco HR, ref. 3LP218120
Membrana impermeabilizante líquida, lista al uso, muy elástica, de secado rápido y resistente a los rayos ultravioleta, Aquaflex Roof Plus de Mapei, blanco HR, ref. 3LP218120. COLORES: blanco altamente reflectante, teja y gris. CONSUMO: 2 kg/m2 por mm de espesor seco como membrana impermeabilizante. APLICACIÓN: rodillo de pelo largo, brocha, llana o airless.
