# Impermeabilización de cubiertas c/pulverización de membrana poliuréica pura Purtop 1000 soporte cementoso (Primer PU Fast)

- Propiedad del archivo: CONSTRUNARIO
- Formato: FIEBDC-3/2012
- Programa: Construnario Versión 3.51
- Fecha de los precios: 11/11/2021
- Divisa: EUR
- Código: mapei-spain- (07/03/2022)

**UIBMPRTP1000PPUF** m2 Impermeabilización de cubiertas c/pulverización de membrana poliuréica pura Purtop 1000 soporte cementoso (Primer PU Fast)
Impermeabilización de cubiertas, sobre soportes de hormigón y recrecidos cementosos absorbentes, con membrana bicomponente, a base de poliurea pura, exenta de disolventes, Purtop 1000 de Mapei, de inmediata impermeabilidad y transitabilidad peatonal, con alargamiento a rotura >300% y resistencia a tracción >20 N/mm2 (según ISO 37), conforme a la norma europea EN 1504-2 (C), principios PI-MC-PR-RC-IR, aplicada en un espesor de 2 mm mediante pulverización con unidad bimezcladora industrial a alta presión, con control de flujo y temperatura, equipada con pistola autolimpiadora, sobre soportes limpios, sólidos y preparados adecuadamente. Aplicación previa de imprimador poliuretánico bicomponente para soportes absorbentes, tales como superficies cementosas, antes de la colocación de las membranas impermeabilizantes de la gama Purtop, Primer PU Fast de Mapei, aplicado en dos o más manos (en función de la rugosidad del soporte) con llana o rodillo. En los casos en que la membrana quede expuesta a los rayos UV, dentro de las 24 horas posteriores a la aplicación de Purtop 1000, proceder al acabado final coloreado, poliuretánico, alifático y bicomponente, transitable 24 horas de después de su aplicación, Mapecoat PU 20 N de Mapei, aplicado en 2 capas finas a rodillo, cruzando las pasadas y procurando extender el material de manera uniforme.

| Código | Ud | Descripción | Rendimiento | Precio | Importe |
|---|---|---|---|---|---|
| PIBM0187810_018771 | kg | Imprimador poliuretánico bicomp. p/soportes absorbentes en aplic. de Purtop, 10Kg, Primer PU Fast, ref. 0187810+0187710 (material) | 0.200 | 23.76 | 4.75 |
| PIBM7356876_735697 | kg | Membrana poliuréica, bicomp., pulverización p/imper. obra hidráulica, Purtop 1000, ref. 7356876+7356976 (material) | 2.200 | 12.22 | 26.88 |
| PIBMMPU20N | kg | Acabado coloreado, poliuretánico alifático, bicomp. p/Purtop, 20kg, Mapecoat PU 20 N, ref. según color (material) | 0.300 | 16.64 | 4.99 |
| OGEN003 | h | Oficial 1ª (mano de obra) | 0.300 | 18.43 | 5.53 |
| OGEN005 | h | Ayudante (mano de obra) | 0.200 | 17.17 | 3.43 |
| MGENM01.0055 | h | Pulverizador (maquinaria) | 0.050 | 19.56 | 0.98 |
|  |  | Costes directos |  |  | 46.56 |

## Recursos

**PIBM0187810_018771** kg Imprimador poliuretánico bicomp. p/soportes absorbentes en aplic. de Purtop, 10Kg, Primer PU Fast, ref. 0187810+0187710
Imprimador poliuretánico bicomponente para soportes absorbentes, tales como superficies cementosas, antes de la colocación de las membranas impermeabilizantes de la gama Purtop; Primer PU Fast de Mapei, ref. 0187810+0187710 CONSUMO: Aprox. 0,15-0,3 kg/m² en varias manos, en función de las características del soporte. APLICACIÓN: aplicar en dos o más manos (en función de la rugosidad del soporte) con llana o rodillo.

**PIBM7356876_735697** kg Membrana poliuréica, bicomp., pulverización p/imper. obra hidráulica, Purtop 1000, ref. 7356876+7356976
Membrana bicomponente a base de poliurea pura, sin disolventes, para aplicar mediante pulverización con bomba de doble mezcladora a alta presión, para realizar, en el mismo sito, un revestimiento impermeable para cisternas, depósitos, cubiertas u obra hidráulica en general, Purtop 1000 de Mapei ref.7356876+7356976 CONSUMO: 2,2 kg/m² por 2 mm de espesor. APLICACIÓN: por pulverización con bomba de doble mezcladora a alta presión.

**PIBMMPU20N** kg Acabado coloreado, poliuretánico alifático, bicomp. p/Purtop, 20kg, Mapecoat PU 20 N, ref. según color
Acabado coloreado, poliuretánico, alifático y bicomponente, para membranas de la gama Purtop, Mapecoat PU 20 N de Mapei. ref. según color. CONSUMO: 0,15-0,20 kg/m² por capa. APLICACIÓN: rodillo o airless.
