# Imprimador poliuretánico bicomp. p/soportes absorbentes en aplic. de Purtop, 10Kg, Primer PU Fast, ref. 0187810+0187710

- Propiedad del archivo: CONSTRUNARIO
- Formato: FIEBDC-3/2012
- Programa: Construnario Versión 3.51
- Fecha de los precios: 11/11/2021
- Divisa: EUR

**PIBM0187810_018771** kg Imprimador poliuretánico bicomp. p/soportes absorbentes en aplic. de Purtop, 10Kg, Primer PU Fast, ref. 0187810+0187710
Precio: 23.76
Imprimador poliuretánico bicomponente para soportes absorbentes, tales como superficies cementosas, antes de la colocación de las membranas impermeabilizantes de la gama Purtop; Primer PU Fast de Mapei, ref. 0187810+0187710 CONSUMO: Aprox. 0,15-0,3 kg/m˛ en varias manos, en función de las características del soporte. APLICACIÓN: aplicar en dos o más manos (en función de la rugosidad del soporte) con llana o rodillo.
