# Membrana poliuréica, bicomp., pulverización p/imper. obra hidráulica, Purtop 1000, ref. 7356876+7356976

- Propiedad del archivo: CONSTRUNARIO
- Formato: FIEBDC-3/2012
- Programa: Construnario Versión 3.51
- Fecha de los precios: 11/11/2021
- Divisa: EUR

**PIBM7356876_735697** kg Membrana poliuréica, bicomp., pulverización p/imper. obra hidráulica, Purtop 1000, ref. 7356876+7356976
Precio: 12.22
Membrana bicomponente a base de poliurea pura, sin disolventes, para aplicar mediante pulverización con bomba de doble mezcladora a alta presión, para realizar, en el mismo sito, un revestimiento impermeable para cisternas, depósitos, cubiertas u obra hidráulica en general, Purtop 1000 de Mapei ref.7356876+7356976 CONSUMO: 2,2 kg/m² por 2 mm de espesor. APLICACIÓN: por pulverización con bomba de doble mezcladora a alta presión.
