# Impermeabilización de cubiertas metálicas c/pulverización de membrana poliuréica pura Purtop 1000 (Primer EP 100W)

- Propiedad del archivo: CONSTRUNARIO
- Formato: FIEBDC-3/2012
- Programa: Construnario Versión 3.51
- Fecha de los precios: 11/11/2021
- Divisa: EUR
- Código: mapei-spain- (07/03/2022)

**UIBMPRTP1000100W** m2 Impermeabilización de cubiertas metálicas c/pulverización de membrana poliuréica pura Purtop 1000 (Primer EP 100W)
Impermeabilización de cubiertas metálicas mediante membrana bicomponente, a base de poliurea pura, exenta de disolventes, Purtop 1000 de Mapei, de inmediata impermeabilidad y transitabilidad peatonal, con alargamiento a rotura >300% y resistencia a tracción >20 N/mm2 (según ISO 37), conforme a la norma europea EN 1504-2 (C), principios PI-MC-PR-RC-IR, aplicada en un espesor de 2 mm mediante pulverización con unidad bimezcladora industrial a alta presión, con control de flujo y temperatura, equipada con pistola autolimpiadora, sobre soportes limpios, sólidos y adecuadamente preparados. Aplicación previa de imprimador bicomponente epoxídico, en base agua, exento de disolventes, para soportes no absorbentes, antes de la colocación de las membranas impermeabilizantes de la gama Purtop, Primer EP 100W de Mapei, aplicado en dos o más manos (en función de la rugosidad del soporte) con llana, a rodillo o por pulverización con sistema airless, sobre soporte adecuadamente preparado. En los casos en que la membrana quede expuesta a los rayos UV, dentro de las 24 horas posteriores a la aplicación de Purtop 1000, proceder al acabado final coloreado, poliuretánico, alifático y bicomponente, transitable 24 horas de después de su aplicación, Mapecoat PU 20 N de Mapei, aplicado en 2 capas finas a rodillo, cruzando las pasadas y procurando extender el material de manera uniforme.

| Código | Ud | Descripción | Rendimiento | Precio | Importe |
|---|---|---|---|---|---|
| PIBM0181804_018190 | kg | Imprimador bicomponente epoxídico soportes no absorbentes p/Purtop, 4 kg. Primer EP 100W, ref. 0181804+0181904 (material) | 0.300 | 36.3 | 10.89 |
| PIBM7356876_735697 | kg | Membrana poliuréica, bicomp., pulverización p/imper. obra hidráulica, Purtop 1000, ref. 7356876+7356976 (material) | 2.200 | 12.22 | 26.88 |
| PIBMMPU20N | kg | Acabado coloreado, poliuretánico alifático, bicomp. p/Purtop, 20kg, Mapecoat PU 20 N, ref. según color (material) | 0.300 | 16.64 | 4.99 |
| OGEN003 | h | Oficial 1ª (mano de obra) | 0.300 | 18.43 | 5.53 |
| OGEN005 | h | Ayudante (mano de obra) | 0.200 | 17.17 | 3.43 |
| MGENM01.0055 | h | Pulverizador (maquinaria) | 0.050 | 19.56 | 0.98 |
|  |  | Costes directos |  |  | 52.70 |

## Recursos

**PIBM0181804_018190** kg Imprimador bicomponente epoxídico soportes no absorbentes p/Purtop, 4 kg. Primer EP 100W, ref. 0181804+0181904
Imprimador bicomponente epoxídico, en base agua, exento de disolventes, para soportes no absorbentes, antes de la colocación de las membranas impermeabilizantes de la gama Purtop; Primer EP 100W de Mapei. Ref: 0181804+0181904 CONSUMO: aprox. 0,15-0,3 kg/m² en varias manos, en función de las características del soporte. APLICACIÓN: en dos o más manos (en función de la rugosidad del soporte) con llana, a rodillo o por pulverización con sistema airless.

**PIBM7356876_735697** kg Membrana poliuréica, bicomp., pulverización p/imper. obra hidráulica, Purtop 1000, ref. 7356876+7356976
Membrana bicomponente a base de poliurea pura, sin disolventes, para aplicar mediante pulverización con bomba de doble mezcladora a alta presión, para realizar, en el mismo sito, un revestimiento impermeable para cisternas, depósitos, cubiertas u obra hidráulica en general, Purtop 1000 de Mapei ref.7356876+7356976 CONSUMO: 2,2 kg/m² por 2 mm de espesor. APLICACIÓN: por pulverización con bomba de doble mezcladora a alta presión.

**PIBMMPU20N** kg Acabado coloreado, poliuretánico alifático, bicomp. p/Purtop, 20kg, Mapecoat PU 20 N, ref. según color
Acabado coloreado, poliuretánico, alifático y bicomponente, para membranas de la gama Purtop, Mapecoat PU 20 N de Mapei. ref. según color. CONSUMO: 0,15-0,20 kg/m² por capa. APLICACIÓN: rodillo o airless.
