# Impermeabilización con membrana impermeabilizante poliuréica, para aplicar a mano, Purtop HA, en soporte cementoso (Primer SN)

- Propiedad del archivo: CONSTRUNARIO
- Formato: FIEBDC-3/2012
- Programa: Construnario Versión 3.51
- Fecha de los precios: 11/11/2021
- Divisa: EUR
- Código: mapei-spain- (07/03/2022)

**UIBMPURTOPHAPRSN** m2 Impermeabilización con membrana impermeabilizante poliuréica, para aplicar a mano, Purtop HA, en soporte cementoso (Primer SN)
Impermeabilización sobre soportes de hormigón y recrecidos cementosos, con membrana impermeabilizante bicomponente, exenta de disolventes, a base de resinas poliuréicas, Purtop HA de Mapei, con gran resistencia química, excepcionales propiedades elásticas y resistencia al desgarre, adecuado para su uso como membrana para la impermeabilización de terrazas, cubiertas planas de pequeñas y medianas dimensiones, o para la ejecución de reparaciones sobre superficies impermeabilizadas con membranas poliuréicas híbridas y/o a base de poliurea pura; con resistencia a tracción de 10 N/mm² y alargamiento a rotura del 500% (según ISO 37), aplicada manualmente, vertiéndola sobre la superficie y distribuyéndola uniformemente con ayuda de una llana dentada en un espesor mínimo de 2mm. Aplicación previa, sobre soporte debidamente preparado, de imprimador epoxídico bicomponente y filerizado, sin disolventes, Primer SN de Mapei, con espolvoreado a mano, todavía con el imprimador en fresco, de arena de cuarzo seca Quarzo 0,5 de Mapei hasta saturación, con posterior retirada de arena sobrante una vez el imprimador seco. (En el caso de reparaciones localizadas de membranas existentes de la línea Purtop, lijar suavemente la membrana existente y aplicar Primer M de Mapei a brocha, antes de proceder a su reparación). Aplicación y preparación del soporte según se especifica en la ficha técnica de los productos.

| Código | Ud | Descripción | Rendimiento | Precio | Importe |
|---|---|---|---|---|---|
| PIBM239025 | kg | Arena de cuarzo p/utilizar como carga y/o espolvoreo, p/sistemas epoxídicos, 25kg, Quarzo 0,5, ref. 239025 (material) | 0.500 | 1.02 | 0.51 |
| PIBM021520_021620 | kg | Imprimación epoxi bicomp. c/cargas, Kit 16+4 kg, Primer SN, ref. 021520+021620 (material) | 0.300 | 16.79 | 5.04 |
| PIBM7357020_735712 | kg | Membrana impermeabilizante bicomp. y poliuréica p/aplicar a mano, 20,7kg, Purtop HA, ref. 7357020+7357121 (material) | 2.600 | 22 | 57.20 |
| OGEN003 | h | Oficial 1ª (mano de obra) | 0.300 | 18.43 | 5.53 |
| OGEN005 | h | Ayudante (mano de obra) | 0.200 | 17.17 | 3.43 |
|  |  | Costes directos |  |  | 71.71 |

## Recursos

**PIBM239025** kg Arena de cuarzo p/utilizar como carga y/o espolvoreo, p/sistemas epoxídicos, 25kg, Quarzo 0,5, ref. 239025
Arena de cuarzo para utilizar como "carga" y/o "espolvoreo" para sistemas epoxídicos. Quarzo 0,5 de Mapei ref.239025

**PIBM021520_021620** kg Imprimación epoxi bicomp. c/cargas, Kit 16+4 kg, Primer SN, ref. 021520+021620
Imprimador epoxídico bicomponente con cargas. Primer SN de Mapei, ref.21520+21620 CONSUMO: 0,3-0,7 kg/m² por mano, según las características del soporte. APLICACIÓN: a rodillo, llana metálica o rastra lisa.

**PIBM7357020_735712** kg Membrana impermeabilizante bicomp. y poliuréica p/aplicar a mano, 20,7kg, Purtop HA, ref. 7357020+7357121
Membrana impermeabilizante, bicomponente y poliuréica para aplicar a mano. Purtop HA de Mapei ref.7357020+7357121 CONSUMO: 2,6 kg/m² por 2 mm de espesor. APLICACIÓN: llana dentada.
