# Impermeabilización con membrana impermeabilizante poliuréica, para aplicar a mano, Purtop HA, en sop. metálico (Primer EP 100W)

- Propiedad del archivo: CONSTRUNARIO
- Formato: FIEBDC-3/2012
- Programa: Construnario Versión 3.51
- Fecha de los precios: 11/11/2021
- Divisa: EUR
- Código: mapei-spain- (07/03/2022)

**UIBMPURTOPHA100W** m2 Impermeabilización con membrana impermeabilizante poliuréica, para aplicar a mano, Purtop HA, en sop. metálico (Primer EP 100W)
Impermeabilización sobre superficies metálicas, con membrana impermeabilizante bicomponente, exenta de disolventes, a base de resinas poliuréicas, Purtop HA de Mapei, con gran resistencia química, excepcionales propiedades elásticas y resistencia al desgarre, adecuado para su uso como membrana para la impermeabilización de terrazas, cubiertas planas de pequeñas y medianas dimensiones, o para la ejecución de reparaciones sobre superficies impermeabilizadas con membranas poliuréicas híbridas y/o a base de poliurea pura; con resistencia a tracción de 10 N/mm² y alargamiento a rotura del 500% (según ISO 37), aplicada manualmente, vertiéndola sobre la superficie y distribuyéndola uniformemente con ayuda de una llana dentada en un espesor mínimo de 2mm. Aplicación previa de imprimador bicomponente epoxídico, en base agua, exento de disolventes, para soportes no absorbentes, antes de la colocación de las membranas impermeabilizantes de la gama Purtop, Primer EP 100W de Mapei, aplicado en dos o más manos (en función de la rugosidad del soporte) con llana, a rodillo o por pulverización con sistema airless, sobre soporte adecuadamente preparado. (En el caso de reparaciones localizadas de membranas existentes de la línea Purtop, lijar suavemente la membrana existente y aplicar Primer M de Mapei a brocha, antes de proceder a su reparación). Aplicación y preparación del soporte según se especifica en la ficha técnica de los productos.

| Código | Ud | Descripción | Rendimiento | Precio | Importe |
|---|---|---|---|---|---|
| PIBM0181804_018190 | kg | Imprimador bicomponente epoxídico soportes no absorbentes p/Purtop, 4 kg. Primer EP 100W, ref. 0181804+0181904 (material) | 0.300 | 36.3 | 10.89 |
| PIBM7357020_735712 | kg | Membrana impermeabilizante bicomp. y poliuréica p/aplicar a mano, 20,7kg, Purtop HA, ref. 7357020+7357121 (material) | 2.600 | 22 | 57.20 |
| OGEN003 | h | Oficial 1ª (mano de obra) | 0.300 | 18.43 | 5.53 |
| OGEN005 | h | Ayudante (mano de obra) | 0.200 | 17.17 | 3.43 |
|  |  | Costes directos |  |  | 77.05 |

## Recursos

**PIBM0181804_018190** kg Imprimador bicomponente epoxídico soportes no absorbentes p/Purtop, 4 kg. Primer EP 100W, ref. 0181804+0181904
Imprimador bicomponente epoxídico, en base agua, exento de disolventes, para soportes no absorbentes, antes de la colocación de las membranas impermeabilizantes de la gama Purtop; Primer EP 100W de Mapei. Ref: 0181804+0181904 CONSUMO: aprox. 0,15-0,3 kg/m² en varias manos, en función de las características del soporte. APLICACIÓN: en dos o más manos (en función de la rugosidad del soporte) con llana, a rodillo o por pulverización con sistema airless.

**PIBM7357020_735712** kg Membrana impermeabilizante bicomp. y poliuréica p/aplicar a mano, 20,7kg, Purtop HA, ref. 7357020+7357121
Membrana impermeabilizante, bicomponente y poliuréica para aplicar a mano. Purtop HA de Mapei ref.7357020+7357121 CONSUMO: 2,6 kg/m² por 2 mm de espesor. APLICACIÓN: llana dentada.
