# Impermeabilización de cubiertas c/membrana poliuretánica Purtop Easy, sobre sop. cem. húmedo, acabado protector antideslizante

- Propiedad del archivo: CONSTRUNARIO
- Formato: FIEBDC-3/2012
- Programa: Construnario Versión 3.51
- Fecha de los precios: 11/11/2021
- Divisa: EUR
- Código: mapei-spain- (07/03/2022)

**UIBMPRESEP4P20NF** m2 Impermeabilización de cubiertas c/membrana poliuretánica Purtop Easy, sobre sop. cem. húmedo, acabado protector antideslizante
Impermeabilización a llana o rodillo, sobre soportes de hormigón y recrecidos cementosos húmedos, con membrana poliuretánica líquida y monocomponente Purtop Easy de Mapei, clasificada como RM02P conforme a la norma EN 14891 y conforme a los principios de revestimiento (C) PI, MC, PR, RC e IR de la norma EN 1504-2, con un alargamiento a rotura (ISO 37) > 400% y una resistencia a tracción (ISO 37) igual o superior a 4 N/mm² aditivado con Purtop ADY de Mapei para aplicar en una sola capa de 1,2 mm de espesor, previa aplicación del imprimador epoxídico bicomponente, sin disolventes, para el tratamiento de superficies cementosas con una humedad residual de hasta 5,5% (medida mediante higrómetro de carburo según UNI 10391), antes de la colocación de las membranas impermeabilizantes de la gama Purtop, Primer EP4 Fast de Mapei, aplicado en una capa con llana. Dentro de las 24 horas posteriores a la aplicación de Purtop Easy, proceder al acabado final coloreado, poliuretánico, alifático y bicomponente, transitable 24 horas de después de su aplicación, Mapecoat PU 20 N de Mapei, aplicado en 2 capas finas a rodillo, cruzando las pasadas y procurando extender el material de manera uniforme. Añadir a Mapecoat PU 20 N, bajo mezclado continuo y a bajas revoluciones, las cargas micrométricas de poliamida Mapecoat Filler de Mapei, para conseguir un acabado antideslizante

| Código | Ud | Descripción | Rendimiento | Precio | Importe |
|---|---|---|---|---|---|
| PIBM1666902 | kg | Cargas micrométricas de poliamida para la realización de acabados antideslizantes, 2 kg, Mapecoat Filler, ref. 1666902 (material) | 0.024 | 45.76 | 1.10 |
| PIBM0187315_018741 | kg | Imprimador epoxídico bicomponente, sin disolventes, p/soportes húmedos, 15 Kg, Primer EP4 Fast, ref. 0187315+0187415 (material) | 0.450 | 28.08 | 12.64 |
| PIBM4UE1539115 | kg | Membrana impermeabilizante poliuretánica monocomp., 15 kg, Purtop Easy, ref, 4UE1539115 (material) | 2.000 | 8.48 | 16.96 |
| PIBM191101 | l | Aditivo p/colocación de membrana impermeabilizante Purtop Easy, 1,2 l, Purtop ADY, ref. 191101 (material) | 0.150 | 23.92 | 3.59 |
| PIBMMPU20N | kg | Acabado coloreado, poliuretánico alifático, bicomp. p/Purtop, 20kg, Mapecoat PU 20 N, ref. según color (material) | 0.300 | 16.64 | 4.99 |
| OGEN003 | h | Oficial 1ª (mano de obra) | 0.300 | 18.43 | 5.53 |
| OGEN005 | h | Ayudante (mano de obra) | 0.200 | 17.17 | 3.43 |
|  |  | Costes directos |  |  | 48.24 |

## Recursos

**PIBM1666902** kg Cargas micrométricas de poliamida para la realización de acabados antideslizantes, 2 kg, Mapecoat Filler, ref. 1666902
Cargas micrométricas de poliamida para la realización de acabados antideslizantes, Mapecoat Filler de Mapei, ref. 1666902

**PIBM0187315_018741** kg Imprimador epoxídico bicomponente, sin disolventes, p/soportes húmedos, 15 Kg, Primer EP4 Fast, ref. 0187315+0187415
Imprimador epoxídico bicomponente, sin disolventes, para el tratamiento de superficies cementosas con una humedad residual de hasta 5,5%, antes de la colocación de las membranas impermeabilizantes de la gama Purtop; Primer EP4 Fast de Mapei. Ref. 0187315+0187415 CONSUMO: aprox. 0,4-0,5 kg/m², en función de las características del soporte. APLICACIÓN: en una capa con llana.

**PIBM4UE1539115** kg Membrana impermeabilizante poliuretánica monocomp., 15 kg, Purtop Easy, ref, 4UE1539115
Membrana impermeabilizante poliuretánica, monocomponente y elástica, para aplicar a llana o a rodillo, Purtop Easy de Mapei, Ref: 4UE1539115 CONSUMO: 2 kg/m² por 1,2 mm de espesor APLICACIÓN: rodillo o llana.

**PIBM191101** l Aditivo p/colocación de membrana impermeabilizante Purtop Easy, 1,2 l, Purtop ADY, ref. 191101
Aditivo para la colocación en una sola capa de la membrana impermeabilizante Purtop Easy, Purtop ADY de Mapei, ref. 191101

**PIBMMPU20N** kg Acabado coloreado, poliuretánico alifático, bicomp. p/Purtop, 20kg, Mapecoat PU 20 N, ref. según color
Acabado coloreado, poliuretánico, alifático y bicomponente, para membranas de la gama Purtop, Mapecoat PU 20 N de Mapei. ref. según color. CONSUMO: 0,15-0,20 kg/m² por capa. APLICACIÓN: rodillo o airless.
