# Impermeabilización de cubiertas c/membrana poliuretánica Purtop Easy, sobre sobre soporte cerámico (armada con Mapetex FG)

- Propiedad del archivo: CONSTRUNARIO
- Formato: FIEBDC-3/2012
- Programa: Construnario Versión 3.51
- Fecha de los precios: 11/11/2021
- Divisa: EUR
- Código: mapei-spain- (07/03/2022)

**UIBMPREASYCEPU20** m2 Impermeabilización de cubiertas c/membrana poliuretánica Purtop Easy, sobre sobre soporte cerámico (armada con Mapetex FG)
Impermeabilización a llana o rodillo, sobre soporte de cerámica existente preparado adecuadamente, con la membrana poliuretánica líquida y monocomponente Purtop Easy de Mapei, clasificada como RM02P conforme a la norma EN 14891 y conforme a los principios de revestimiento (C) PI, MC, PR, RC e IR de la norma EN 1504-2, con un alargamiento a rotura (ISO 37) > 400% y una resistencia a tracción (ISO 37) igual o superior a 4 N/mm², aplicada en 2 capas interponiendo entre ellas la malla de fibra de vidrio de color blanco y gramaje 100 g/cm3 Mapetex FG de Mapei (esperar al secado de la primera capa para aplicar la segunda), formando un espesor total final no inferior a 1,2 mm; previa aplicación de imprimador epoxídico bicomponente y filerizado, sin disolventes, Primer SN de Mapei, con espolvoreado a mano, todavía con el imprimador en fresco, de arena de cuarzo seca Quarzo 0,5 de Mapei hasta saturación, con posterior retirada de arena sobrante una vez el imprimador seco. Dentro de las 24 horas posteriores a la aplicación de Purtop Easy, proceder al acabado final coloreado, poliuretánico, alifático y bicomponente, transitable 24 horas de después de su aplicación, Mapecoat PU 20 N de Mapei, aplicado en 2 capas finas a rodillo, cruzando las pasadas y procurando extender el material de manera uniforme. Añadir a Mapecoat PU 20 N, bajo mezclado continuo y a bajas revoluciones, las cargas micrométricas de poliamida Mapecoat Filler de Mapei, para conseguir un acabado antideslizante.

| Código | Ud | Descripción | Rendimiento | Precio | Importe |
|---|---|---|---|---|---|
| PIBM1666902 | kg | Cargas micrométricas de poliamida para la realización de acabados antideslizantes, 2 kg, Mapecoat Filler, ref. 1666902 (material) | 0.024 | 45.76 | 1.10 |
| PIBM2816950 | kg | Armadura de refuerzo de fibra de vidrio para Purtop Easy, Mapetex FG, ref. 2816950 (material) | 1.100 | 3.26 | 3.59 |
| PIBM239025 | kg | Arena de cuarzo p/utilizar como carga y/o espolvoreo, p/sistemas epoxídicos, 25kg, Quarzo 0,5, ref. 239025 (material) | 0.500 | 1.02 | 0.51 |
| PIBM021520_021620 | kg | Imprimación epoxi bicomp. c/cargas, Kit 16+4 kg, Primer SN, ref. 021520+021620 (material) | 0.300 | 16.79 | 5.04 |
| PIBM4UE1539115 | kg | Membrana impermeabilizante poliuretánica monocomp., 15 kg, Purtop Easy, ref, 4UE1539115 (material) | 2.000 | 8.48 | 16.96 |
| PIBMMPU20N | kg | Acabado coloreado, poliuretánico alifático, bicomp. p/Purtop, 20kg, Mapecoat PU 20 N, ref. según color (material) | 0.300 | 16.64 | 4.99 |
| OGEN003 | h | Oficial 1ª (mano de obra) | 0.400 | 18.43 | 7.37 |
| OGEN005 | h | Ayudante (mano de obra) | 0.300 | 17.17 | 5.15 |
|  |  | Costes directos |  |  | 44.71 |

## Recursos

**PIBM1666902** kg Cargas micrométricas de poliamida para la realización de acabados antideslizantes, 2 kg, Mapecoat Filler, ref. 1666902
Cargas micrométricas de poliamida para la realización de acabados antideslizantes, Mapecoat Filler de Mapei, ref. 1666902

**PIBM2816950** kg Armadura de refuerzo de fibra de vidrio para Purtop Easy, Mapetex FG, ref. 2816950
Armadura de refuerzo de fibra de vidrio de 100 g/m3 para Purtop Easy, Mapetex FG de Mapei, ref. 2816950.

**PIBM239025** kg Arena de cuarzo p/utilizar como carga y/o espolvoreo, p/sistemas epoxídicos, 25kg, Quarzo 0,5, ref. 239025
Arena de cuarzo para utilizar como "carga" y/o "espolvoreo" para sistemas epoxídicos. Quarzo 0,5 de Mapei ref.239025

**PIBM021520_021620** kg Imprimación epoxi bicomp. c/cargas, Kit 16+4 kg, Primer SN, ref. 021520+021620
Imprimador epoxídico bicomponente con cargas. Primer SN de Mapei, ref.21520+21620 CONSUMO: 0,3-0,7 kg/m² por mano, según las características del soporte. APLICACIÓN: a rodillo, llana metálica o rastra lisa.

**PIBM4UE1539115** kg Membrana impermeabilizante poliuretánica monocomp., 15 kg, Purtop Easy, ref, 4UE1539115
Membrana impermeabilizante poliuretánica, monocomponente y elástica, para aplicar a llana o a rodillo, Purtop Easy de Mapei, Ref: 4UE1539115 CONSUMO: 2 kg/m² por 1,2 mm de espesor APLICACIÓN: rodillo o llana.

**PIBMMPU20N** kg Acabado coloreado, poliuretánico alifático, bicomp. p/Purtop, 20kg, Mapecoat PU 20 N, ref. según color
Acabado coloreado, poliuretánico, alifático y bicomponente, para membranas de la gama Purtop, Mapecoat PU 20 N de Mapei. ref. según color. CONSUMO: 0,15-0,20 kg/m² por capa. APLICACIÓN: rodillo o airless.
