# Impermeabilización de vasos de piscina, bajo revestimiento, c/mortero cementoso elástico Mapelastic armado con Mapenet 150

- Propiedad del archivo: CONSTRUNARIO
- Formato: FIEBDC-3/2012
- Programa: Construnario Versión 3.51
- Fecha de los precios: 11/11/2021
- Divisa: EUR
- Código: mapei-spain- (07/03/2022)

**UIBMMAPELASTMPNPI** m2 Impermeabilización de vasos de piscina, bajo revestimiento, c/mortero cementoso elástico Mapelastic armado con Mapenet 150
Impermeabilización de vasos de piscina con superficies de hormigón y cementosas, antes de la colocación del revestimiento, realizada mediante la extensión de dos capas a llana o por proyección con máquina revocadora, de mortero bicomponente elástico, de base cementosa, con áridos seleccionados de granulometría fina, fibras sintéticas y resinas acrílicas especiales en dispersión acuosa, con un espesor final no inferior a 2 mm , Mapelastic de Mapei, con impermeabilidad al agua expresada como absorción capilar según EN 1062-3 < 0,05 kg/m²·h0,5; Mapelastic responde a los requisitos establecidos por la norma EN 1504-2 según los principios PI, MC e IR para la protección del hormigón y está clasificado como CM02P conforme a la norma EN 14891. En la impermeabilización de piscinas se deberá interponer, entre la primera y la segunda capa de producto, Mapenet 150 de Mapei, malla de fibra de vidrio resistente a los álcalis de luz 4,5x4 mm y peso 150 g/m². Tratamiento previo de puntos singulares como ángulos y juntas de movimiento mediante la aplicación de bandas específicas Mapeband o Mapeband TPE de Mapei y otras piezas específicas (a calcular aparte)

| Código | Ud | Descripción | Rendimiento | Precio | Importe |
|---|---|---|---|---|---|
| PIBM1781150 | m | Malla fibra de vidrio, resistente álcalis, 50m, Mapenet 150, ref. 1781150 (material) | 1.100 | 3.38 | 3.72 |
| PIBM167124_168108 | kg | Mortero cementoso bicomp., elástico,32 kg, Mapelastic, ref. 167124+168108 (material) | 3.400 | 4.67 | 15.88 |
| OGEN003 | h | Oficial 1ª (mano de obra) | 0.250 | 18.43 | 4.61 |
| OGEN006 | h | Peón especialista (mano de obra) | 0.250 | 16.77 | 4.19 |
|  |  | Costes directos |  |  | 28.40 |

## Recursos

**PIBM1781150** m Malla fibra de vidrio, resistente álcalis, 50m, Mapenet 150, ref. 1781150
Malla de fibra de vidrio resistente a los álcalis, para el armado de protecciones impermeables, membranas anti-fractura y enlucidos cementosos, Mapenet 150 de Mapei ref.1781150

**PIBM167124_168108** kg Mortero cementoso bicomp., elástico,32 kg, Mapelastic, ref. 167124+168108
Mortero cementoso, bicomponente, elástico, para la protección y la impermeabilización de superficies de hormigón, balcones, terrazas, baños y piscinas, Mapelastic ref.167124+168108 CONSUMO: 1,7 kg/m² por mm de espesor (a mano); 2,2 kg/m² por mm de espesor (proyección). APLICACIÓN: llana lisa o proyección a máquina.
