# Impermeabilización elástica de juntas y puntos singulares c/banda resistente a los álcalis, Mapeband (c/Mapelastic)

- Propiedad del archivo: CONSTRUNARIO
- Formato: FIEBDC-3/2012
- Programa: Construnario Versión 3.51
- Fecha de los precios: 11/11/2021
- Divisa: EUR
- Código: mapei-spain- (07/03/2022)

**UIBMMAPEBANDMPLS** m Impermeabilización elástica de juntas y puntos singulares c/banda resistente a los álcalis, Mapeband (c/Mapelastic)
Impermeabilización de puntos singulares, ángulos de unión, encuentros entre paramentos verticales y horizontales y sellado entre materiales de diferente naturaleza, con banda engomada con fieltro, resistente a los álcalis según la norma EN 1847, para sistemas impermeabilizantes cementosos y membranas líquidas, Mapeband de Mapei, con sello GEV EMICODE EC1 Plus de bajísima emisión de COV. Colocada utilizando una llana lisa sobre una capa fina todavía fresca de al menos 1 mm, de mortero bicomponente elástico, de base cementosa, con áridos seleccionados de granulometría fina, fibras sintéticas y resinas acrílicas especiales en dispersión acuosa, Mapelastic de Mapei, y aplicando algunos milímetros del mismo mortero impermeabilizante sobre los lados de goma de Mapeband.

| Código | Ud | Descripción | Rendimiento | Precio | Importe |
|---|---|---|---|---|---|
| PIBM795555 | m | Banda adhesiva c/filtro, resistente álcalis, a'=12cm, rollo'=50m, Mapeband, ref. 795555 (material) | 1.000 | 5.08 | 5.08 |
| PIBM167124_168108 | kg | Mortero cementoso bicomp., elástico,32 kg, Mapelastic, ref. 167124+168108 (material) | 0.200 | 4.67 | 0.93 |
| OGEN003 | h | Oficial 1ª (mano de obra) | 0.100 | 18.43 | 1.84 |
| OGEN006 | h | Peón especialista (mano de obra) | 0.100 | 16.77 | 1.68 |
|  |  | Costes directos |  |  | 9.53 |

## Recursos

**PIBM795555** m Banda adhesiva c/filtro, resistente álcalis, a'=12cm, rollo'=50m, Mapeband, ref. 795555
Banda engomada con fieltro, resistente a los álcalis, para sistemas impermeabilizantes cementosos y membranas líquidas con un ancho de 12 cm y en rollo de 50 m, Mapeband de Mapei ref.795555

**PIBM167124_168108** kg Mortero cementoso bicomp., elástico,32 kg, Mapelastic, ref. 167124+168108
Mortero cementoso, bicomponente, elástico, para la protección y la impermeabilización de superficies de hormigón, balcones, terrazas, baños y piscinas, Mapelastic ref.167124+168108 CONSUMO: 1,7 kg/m² por mm de espesor (a mano); 2,2 kg/m² por mm de espesor (proyección). APLICACIÓN: llana lisa o proyección a máquina.
