# Impermeabilización elástica de juntas y puntos singulares c/banda resistente a los álcalis, Mapeband (c/Mapelastic Smart)

- Propiedad del archivo: CONSTRUNARIO
- Formato: FIEBDC-3/2012
- Programa: Construnario Versión 3.51
- Fecha de los precios: 11/11/2021
- Divisa: EUR
- Código: mapei-spain- (07/03/2022)

**UIBMMAPEBANDSMRT** m Impermeabilización elástica de juntas y puntos singulares c/banda resistente a los álcalis, Mapeband (c/Mapelastic Smart)
Impermeabilización de puntos singulares, ángulos de unión, encuentros entre paramentos verticales y horizontales y sellado entre materiales de diferente naturaleza, con banda engomada con fieltro, resistente a los álcalis según la norma EN 1847, para sistemas impermeabilizantes cementosos y membranas líquidas, Mapeband de Mapei, con sello GEV EMICODE EC1 Plus de bajísima emisión de COV. Colocada utilizando una llana lisa sobre una capa fina todavía fresca de al menos 1 mm, de mortero bicomponente de elevada elasticidad, de base cementosa, áridos seleccionados de granulometría fina, fibras sintéticas y resinas especiales en dispersión acuosa, Mapelastic Smart de Mapei, y aplicando algunos milímetros del mismo mortero impermeabilizante sobre los lados de goma de la banda.

| Código | Ud | Descripción | Rendimiento | Precio | Importe |
|---|---|---|---|---|---|
| PIBM795555 | m | Banda adhesiva c/filtro, resistente álcalis, a'=12cm, rollo'=50m, Mapeband, ref. 795555 (material) | 1.000 | 5.08 | 5.08 |
| PIBM167720_168710 | kg | Mortero cementoso bicomp., 30kg, Mapelastic Smart, ref. 167720+168710 (material) | 0.200 | 5.25 | 1.05 |
| OGEN003 | h | Oficial 1ª (mano de obra) | 0.100 | 18.43 | 1.84 |
| OGEN006 | h | Peón especialista (mano de obra) | 0.100 | 16.77 | 1.68 |
|  |  | Costes directos |  |  | 9.65 |

## Recursos

**PIBM795555** m Banda adhesiva c/filtro, resistente álcalis, a'=12cm, rollo'=50m, Mapeband, ref. 795555
Banda engomada con fieltro, resistente a los álcalis, para sistemas impermeabilizantes cementosos y membranas líquidas con un ancho de 12 cm y en rollo de 50 m, Mapeband de Mapei ref.795555

**PIBM167720_168710** kg Mortero cementoso bicomp., 30kg, Mapelastic Smart, ref. 167720+168710
Mortero cementoso bicomponente de elevada elasticidad, para aplicar a brocha o rodillo, para la impermeabilización de superficies de hormigón como cimientos, muros bajo tierra, balcones, terrazas, baños y piscinas y la protección contra los agentes agresivos, Mapelastic Smart de Mapei ref.167720+168710
