# Impermeabilización de encuentros y puntos singulares c/banda butílica autoadhesiva resistente a los álcalis, Mapeband SA

- Propiedad del archivo: CONSTRUNARIO
- Formato: FIEBDC-3/2012
- Programa: Construnario Versión 3.51
- Fecha de los precios: 11/11/2021
- Divisa: EUR
- Código: mapei-spain- (07/03/2022)

**UIBMJIMAPEBANDSA** m Impermeabilización de encuentros y puntos singulares c/banda butílica autoadhesiva resistente a los álcalis, Mapeband SA
Impermeabilización de los encuentros entre superficies horizontales y verticales en terrazas, balcones, baños y duchas, mediante banda autoadhesiva a base de caucho butílico (densidad de la capa de caucho butílico aprox. 1,4 g/cm3 según ISO 10563) , acoplado sobre la superficie externa a un tejido no tejido sintético resistente a los álcalis, Mapeband SA de Mapei, con sello GEV EMICODE EC1 Plus de bajísima emisión de COV, de anchura 100 mm y espesor aprox. de 1,5 mm, que garantiza una excelente adherencia del posterior sistema de impermeabilización elástica elegido. La unión entre las bandas debe realizarse superponiéndolas entre sí al menos 5 cm.

| Código | Ud | Descripción | Rendimiento | Precio | Importe |
|---|---|---|---|---|---|
| PIBM7950425 | m | Banda butílica autoadhesiva, 25m x 10cm, Mapeband SA, ref. 7950425 (material) | 1.030 | 6.27 | 6.46 |
| OGEN006 | h | Peón especialista (mano de obra) | 0.100 | 16.77 | 1.68 |
|  |  | Costes directos |  |  | 8.14 |

## Recursos

**PIBM7950425** m Banda butílica autoadhesiva, 25m x 10cm, Mapeband SA, ref. 7950425
Banda butílica autoadhesiva, para la impermeabilización de los encuentros entre superficies horizontales y verticales en terrazas, balcones, baños y duchas., Mapeband SA de Mapei ref.7950425
