# Impermeabilización elástica de juntas y puntos singulares c/banda resistente a los álcalis Mapeband Easy (c/Mapelastic)

- Propiedad del archivo: CONSTRUNARIO
- Formato: FIEBDC-3/2012
- Programa: Construnario Versión 3.51
- Fecha de los precios: 11/11/2021
- Divisa: EUR
- Código: mapei-spain- (07/03/2022)

**UIBMMAPEBANDEMPL** m Impermeabilización elástica de juntas y puntos singulares c/banda resistente a los álcalis Mapeband Easy (c/Mapelastic)
Impermeabilización de puntos singulares, juntas de control, ángulos de unión, encuentros entre paramentos verticales y horizontales, con banda de goma embebida entre dos capas de tejido no tejido de polipropileno resistente a los álcalis, para sellar juntas elásticas en sistemas de impermeabilización, con una serie de orificios a lo largo de los bordes para generar fijación mecánica con el producto impermeabilizante aplicado, con alargamiento a rotura del 315% según la norma EN ISO 527-3, Mapeband Easy de Mapei, con sello GEV EMICODE EC1 Plus de bajísima emisión de COV. Colocada utilizando una llana lisa sobre una capa fina todavía fresca de al menos 1 mm, de mortero bicomponente elástico, de base cementosa, con áridos seleccionados de granulometría fina, fibras sintéticas y resinas acrílicas especiales en dispersión acuosa, Mapelastic de Mapei, y aplicando finalmente el mismo mortero impermeabilizante sobre toda la banda, una vez colocada.

| Código | Ud | Descripción | Rendimiento | Precio | Importe |
|---|---|---|---|---|---|
| PIBM7972030 | m | Banda de goma sellado sist. imperm., a'=13cm, rollo'=30m, Mapeband Easy, ref. 7972030 (material) | 1.000 | 3.98 | 3.98 |
| PIBM167124_168108 | kg | Mortero cementoso bicomp., elástico,32 kg, Mapelastic, ref. 167124+168108 (material) | 0.200 | 4.67 | 0.93 |
| OGEN003 | h | Oficial 1ª (mano de obra) | 0.100 | 18.43 | 1.84 |
| OGEN006 | h | Peón especialista (mano de obra) | 0.100 | 16.77 | 1.68 |
|  |  | Costes directos |  |  | 8.43 |

## Recursos

**PIBM7972030** m Banda de goma sellado sist. imperm., a'=13cm, rollo'=30m, Mapeband Easy, ref. 7972030
Banda de goma embebida entre dos capas de tejido no tejido de polipropileno resistente a los álcalis para sellar juntas elásticas en sistemas de impermeabilización, con un ancho de 13 cm y en rollo de 30 m, Mapeband Easy de Mapei ref.7972030

**PIBM167124_168108** kg Mortero cementoso bicomp., elástico,32 kg, Mapelastic, ref. 167124+168108
Mortero cementoso, bicomponente, elástico, para la protección y la impermeabilización de superficies de hormigón, balcones, terrazas, baños y piscinas, Mapelastic ref.167124+168108 CONSUMO: 1,7 kg/m² por mm de espesor (a mano); 2,2 kg/m² por mm de espesor (proyección). APLICACIÓN: llana lisa o proyección a máquina.
