# Sellado elástico de junta estructural sujeta a movimientos elevados, con Mapeflex PU40

- Propiedad del archivo: CONSTRUNARIO
- Formato: FIEBDC-3/2012
- Programa: Construnario Versión 3.51
- Fecha de los precios: 11/11/2021
- Divisa: EUR
- Código: mapei-spain- (07/03/2022)

**UIBMMAPEFLEXPU40** m Sellado elástico de junta estructural sujeta a movimientos elevados, con Mapeflex PU40
Sellado elástico de juntas estructurales, juntas de dilatación y de fraccionamiento, tanto en interiores como en exteriores, sujetas a movimientos elevados de hasta el 25%, tanto sobre superficies verticales como horizontales, incluso sujetas a una agresión química esporádica provocada por hidrocarburos, con sellador monocomponente de base poliuretánica, de bajo módulo elástico (0,23 N/mm2, a +23ºC, según la norma ISO 8339), Mapeflex PU40 de Mapei, clasificado como F - 25 LM según la norma ISO 11600 y con la certificación EMICODE EC1 R del GEV Institut (bajísima emisión de COV), cumple la norma EN 15651-1 con prestaciones F-EXT-INT-CC y la norma EN 15651-4 con prestaciones PW-EXT-INT-CC, con dureza Shore A de 30 (según DIN 53505) y alargamiento a rotura del 1000% (según DIN 53504S3a). Aplicado con pistola manual, previa colocación de cordón preformado de polietileno expandido de célula cerrada de diámetro mayor que el ancho de la junta, Mapefoam de Mapei, para ajustar la profundidad y evitar que Mapeflex PU40 se adhiera al fondo. Rendimiento calculado para junta de 10 mm de ancho y 10 mm de profundidad; ajustar rendimiento a la medida exacta de la junta. Aplicación y preparación del soporte según se especifica en la ficha técnica de los productos.

| Código | Ud | Descripción | Rendimiento | Precio | Importe |
|---|---|---|---|---|---|
| PIBM172179 | m | Cordón de espuma de polieti., 15mm, 550m, Mapefoam, ref. 172179 (material) | 1.000 | 0.56 | 0.56 |
| PIBM195243 | u | Sellador poliuretánico, de bajo módulo elástico, color Gris, 300ml, Mapeflex PU40, ref. 195243 (material) | 0.330 | 8.16 | 2.69 |
| OGEN006 | h | Peón especialista (mano de obra) | 0.200 | 16.77 | 3.35 |
|  |  | Costes directos |  |  | 6.60 |

## Recursos

**PIBM172179** m Cordón de espuma de polieti., 15mm, 550m, Mapefoam, ref. 172179
Cordón de espuma de polietileno extruido de célula cerrada para el correcto dimensionado de juntas elásticas. Se suministra en rollos de largo proporcionado al diámetro. Mapefoam de Mapei ref.172179

**PIBM195243** u Sellador poliuretánico, de bajo módulo elástico, color Gris, 300ml, Mapeflex PU40, ref. 195243
Sellador poliuretánico, de bajo módulo elástico, para juntas con movimiento en servicio de hasta el 25%, Mapeflex PU40 de Mapei, ref.195243. COLOR: gris 111, blanco (otros colores bajo solicitud). CONSUMO: 3,0 metros lineales por cartucho de 300 ml; 6,0 metros lineales por salchichón de 600 ml (sección 10x10 mm). APLICACIÓN: pistola.
