# Sellado elástico de junta estructural en interiores sujeta a alto tráfico peatonal y vehicular, con Mapeflex E-PU 21 SL

- Propiedad del archivo: CONSTRUNARIO
- Formato: FIEBDC-3/2012
- Programa: Construnario Versión 3.51
- Fecha de los precios: 11/11/2021
- Divisa: EUR
- Código: mapei-spain- (07/03/2022)

**UIBMMPFLXEPU21SL** m Sellado elástico de junta estructural en interiores sujeta a alto tráfico peatonal y vehicular, con Mapeflex E-PU 21 SL
Sellado elástico de juntas horizontales estructurales, juntas de dilatación y de contracción, en interiores , sujetas incluso a elevadas solicitaciones mecánicas y tráfico intenso, capaz de soportar una elongación de servicio de hasta el 10%, con sellador epoxi-poliuretánico bicomponente fluido con elevada resistencia y alto módulo elástico, Mapeflex E-PU 21 SL de Mapei, con dureza Shore A de 60, alargamiento a rotura del 90% (según DIN 53504S3a) y resistencia a tracción de 1,7 N/mm2 (según ISO 37). Aplicado con pistola manual, previa colocación de cordón preformado de polietileno expandido de célula cerrada de diámetro mayor que el ancho de la junta, Mapefoam de Mapei, para ajustar la profundidad y evitar que Mapeflex E-PU 21 SL se adhiera al fondo. Rendimiento calculado para junta de 10 mm de ancho y 10 mm de profundidad; ajustar rendimiento a la medida exacta de la junta. Aplicación y preparación del soporte según se especifica en la ficha técnica de los productos.

| Código | Ud | Descripción | Rendimiento | Precio | Importe |
|---|---|---|---|---|---|
| PIBM172179 | m | Cordón de espuma de polieti., 15mm, 550m, Mapefoam, ref. 172179 (material) | 1.000 | 0.56 | 0.56 |
| PIBM6PN011305 | u | Sellador epoxi-poliuretánico fluido, color gris, 5 kg, Mapeflex E-PU21 SL, ref. 6PN011305 (material) | 0.330 | 13.26 | 4.38 |
| OGEN006 | h | Peón especialista (mano de obra) | 0.200 | 16.77 | 3.35 |
|  |  | Costes directos |  |  | 8.29 |

## Recursos

**PIBM172179** m Cordón de espuma de polieti., 15mm, 550m, Mapefoam, ref. 172179
Cordón de espuma de polietileno extruido de célula cerrada para el correcto dimensionado de juntas elásticas. Se suministra en rollos de largo proporcionado al diámetro. Mapefoam de Mapei ref.172179

**PIBM6PN011305** u Sellador epoxi-poliuretánico fluido, color gris, 5 kg, Mapeflex E-PU21 SL, ref. 6PN011305
Sellador epoxi-poliuretánico bicomponente fluido con elevada resistencia química y mecánica y alto módulo elástico, color gris, Mapeflex E-PU21 SL de Mapei, ref.6PN011305. COLORES: gris 113 y transparente. CONSUMO: en función de las dimensiones de la junta. APLICACIÓN: por colada.
