# Sellado elástico de junta estructural en pavimento sujeto a tráfico peatonal con Mapeflex PU50 SL

- Propiedad del archivo: CONSTRUNARIO
- Formato: FIEBDC-3/2012
- Programa: Construnario Versión 3.51
- Fecha de los precios: 11/11/2021
- Divisa: EUR
- Código: mapei-spain- (07/03/2022)

**UIBMMPFLXEPU50SL** m Sellado elástico de junta estructural en pavimento sujeto a tráfico peatonal con Mapeflex PU50 SL
Sellado elástico de juntas horizontales estructurales, juntas de dilatación y de contracción, en interiores y exteriores, sujetas hasta un 25% de movimiento de su tamaño original en uso continuo, para pavimentos con tráfico peatonal incluso intenso, mediante el sellador monocomponente fluido a base de poliuretano con un bajo módulo de elasticidad, Mapeflex PU50 SL de Mapei, clasificado como F - 25 - LM de acuerdo a los estándares ISO 11600 y conforme a la norma EN 15651-4 con prestaciones PW-EXT-INT-CC, con una dureza Shore A de 30 (según DIN 53505), alargamiento a rotura del 900% y resistencia a tracción de 1,00 N/mm2 (después de 28 días a +23ºC, según DIN 53504S3a), resistente a los agentes atmosféricos y a ataques químicos ocasionales de productos derivados de los hidrocarburos, como el combustible de gasolina, queroseno y diesel. Aplicado con pistola manual, previa colocación de cordón preformado de polietileno expandido de célula cerrada de diámetro mayor que el ancho de la junta, Mapefoam de Mapei, para ajustar la profundidad y evitar que Mapeflex PU50 SL se adhiera al fondo. Para aplicaciones industriales está disponible también en bidón, para su uso por colada o con equipo neumático adecuado. Rendimiento calculado para junta de 10 mm de ancho y 10 mm de profundidad; ajustar rendimiento a la medida exacta de la junta. Aplicación y preparación del soporte según se especifica en la ficha técnica de los productos.

| Código | Ud | Descripción | Rendimiento | Precio | Importe |
|---|---|---|---|---|---|
| PIBM172179 | m | Cordón de espuma de polieti., 15mm, 550m, Mapefoam, ref. 172179 (material) | 1.000 | 0.56 | 0.56 |
| PIBM195412 | kg | Sellador poliuretánico fluido, 12 kg, Mapeflex PU50 SL de Mapei, ref. 195412 (material) | 0.130 | 12.04 | 1.57 |
| OGEN006 | h | Peón especialista (mano de obra) | 0.200 | 16.77 | 3.35 |
|  |  | Costes directos |  |  | 5.48 |

## Recursos

**PIBM172179** m Cordón de espuma de polieti., 15mm, 550m, Mapefoam, ref. 172179
Cordón de espuma de polietileno extruido de célula cerrada para el correcto dimensionado de juntas elásticas. Se suministra en rollos de largo proporcionado al diámetro. Mapefoam de Mapei ref.172179

**PIBM195412** kg Sellador poliuretánico fluido, 12 kg, Mapeflex PU50 SL de Mapei, ref. 195412
Sellador poliuretánico monocomponente fluido de bajo módulo elástico, para movimientos hasta el 25%, Mapeflex PU50 SL de Mapei, ref.195412. CONSUMO: 0,13 kg/metro lineal (sección 10x10mm). APLICACIÓN: por colada, bomba a presión.
