# Sellado elástico de junta estructural sujeta a contacto con hidrocarburos con Mapeflex PU70 SL

- Propiedad del archivo: CONSTRUNARIO
- Formato: FIEBDC-3/2012
- Programa: Construnario Versión 3.51
- Fecha de los precios: 11/11/2021
- Divisa: EUR
- Código: mapei-spain- (07/03/2022)

**UIBMMPFLXEPU70SL** m Sellado elástico de junta estructural sujeta a contacto con hidrocarburos con Mapeflex PU70 SL
Sellado elástico de juntas horizontales estructurales, juntas de dilatación y de contracción, en pavimentos sujetos a contacto accidental o intermitente con gasolina, gasoil, carburante para aviones, lubricantes o anticongelantes, y sujetos a tráfico de vehículos a baja velocidad, mediante el sellador bicomponente fluido a base de poliuretano con un bajo módulo de elasticidad y alta deformabilidad, Mapeflex PU70 SL de Mapei, conforme a la normativa Federal Specification SS-S-200-E y BS 5212, con una dureza Shore A de 18, alargamiento a rotura del 300% y resistencia a tracción de 0,6 N/mm2 (según ISO 8339). El relleno de las juntas con Mapeflex PU70 SL se realiza normalmente por vertido manual o con la utilización de maquinaria neumática idónea para este uso específico, previa colocación de cordón preformado de polietileno expandido de célula cerrada de diámetro mayor que el ancho de la junta, Mapefoam de Mapei, para ajustar la profundidad y evitar que Mapeflex PU70 SL se adhiera al fondo. Rendimiento calculado para junta de 10 mm de ancho y 10 mm de profundidad; ajustar rendimiento a la medida exacta de la junta. Aplicación y preparación del soporte según se especifica en la ficha técnica de los productos.

| Código | Ud | Descripción | Rendimiento | Precio | Importe |
|---|---|---|---|---|---|
| PIBM172179 | m | Cordón de espuma de polieti., 15mm, 550m, Mapefoam, ref. 172179 (material) | 1.000 | 0.56 | 0.56 |
| PIBM1938010_193811 | kg | Sellador poliuretánico fluido, 10 kg, Mapeflex PU70 SL de Mapei, ref. 1938010+1938110 (material) | 0.150 | 10.61 | 1.59 |
| OGEN006 | h | Peón especialista (mano de obra) | 0.200 | 16.77 | 3.35 |
|  |  | Costes directos |  |  | 5.50 |

## Recursos

**PIBM172179** m Cordón de espuma de polieti., 15mm, 550m, Mapefoam, ref. 172179
Cordón de espuma de polietileno extruido de célula cerrada para el correcto dimensionado de juntas elásticas. Se suministra en rollos de largo proporcionado al diámetro. Mapefoam de Mapei ref.172179

**PIBM1938010_193811** kg Sellador poliuretánico fluido, 10 kg, Mapeflex PU70 SL de Mapei, ref. 1938010+1938110
Sellador poliuretánico bicomponente fluido de bajo módulo elástico, resistente a hidrocarburos, para movimientos hasta el 25%, Mapeflex PU70 SL de Mapei, ref.1938010+1938110. CONSUMO: 0,15 kg/metro lineal (sección 10x10mm). APLICACIÓN: por colada, bomba a presión.
