# Sellado elástico de junta estructural en pavimentos cerámicos o resilientes sujetos a tráfico intenso, con Mapeflex PU 45 FT

- Propiedad del archivo: CONSTRUNARIO
- Formato: FIEBDC-3/2012
- Programa: Construnario Versión 3.51
- Fecha de los precios: 11/11/2021
- Divisa: EUR
- Código: mapei-spain- (07/03/2022)

**UIBMMPFLEXPU45FTC** m Sellado elástico de junta estructural en pavimentos cerámicos o resilientes sujetos a tráfico intenso, con Mapeflex PU 45 FT
Sellado elástico de juntas estructurales, juntas de dilatación y de fraccionamiento, en pavimentos cerámicos o resilientes sujetos a tráfico intenso, tanto en interiores como en exteriores, sujetas a movimientos elevados de hasta el 20%, tanto sobre superficies verticales como horizontales, incluso sujetas a una agresión química esporádica provocada por hidrocarburos, con sellador tixotrópico, monocomponente, de base poliuretánica, de alto módulo elástico, disponible en 6 colores, pintable y rápido, Mapeflex PU 45 FT de Mapei, clasificado como F-EXT-INT-CC, clase 20 HM, conforme a la norma EN 15651-1 y PW-EXT-INT-CC, clase 20 HM, conforme a la norma EN 15651-4, con dureza Shore A de 40 (según DIN 53505) y alargamiento a rotura del 700% (según DIN 53504S3a). Aplicado con pistola manual, previa colocación de cordón preformado de polietileno expandido de célula cerrada de diámetro mayor que el ancho de la junta, Mapefoam de Mapei, para ajustar la profundidad y evitar que Mapeflex PU 45 FT se adhiera al fondo. Rendimiento calculado para junta de 10 mm de ancho y 10 mm de profundidad; ajustar rendimiento a la medida exacta de la junta. Aplicación y preparación del soporte según se especifica en la ficha técnica de los productos.

| Código | Ud | Descripción | Rendimiento | Precio | Importe |
|---|---|---|---|---|---|
| PIBM172179 | m | Cordón de espuma de polieti., 15mm, 550m, Mapefoam, ref. 172179 (material) | 1.000 | 0.56 | 0.56 |
| PIBM6PG011140 | u | Sellador y adhesivo poliuretánico de alto módulo, 600ml, Mapeflex PU 45 FT, ref.6PG011140 (color gris 111) (material) | 0.160 | 11.88 | 1.90 |
| OGEN006 | h | Peón especialista (mano de obra) | 0.200 | 16.77 | 3.35 |
|  |  | Costes directos |  |  | 5.81 |

## Recursos

**PIBM172179** m Cordón de espuma de polieti., 15mm, 550m, Mapefoam, ref. 172179
Cordón de espuma de polietileno extruido de célula cerrada para el correcto dimensionado de juntas elásticas. Se suministra en rollos de largo proporcionado al diámetro. Mapefoam de Mapei ref.172179

**PIBM6PG011140** u Sellador y adhesivo poliuretánico de alto módulo, 600ml, Mapeflex PU 45 FT, ref.6PG011140 (color gris 111)
Sellador y adhesivo poliuretánico de alto módulo, elástico, para movimientos hasta el 20% y de fraguado rápido. Mapeflex PU 45 FT de Mapei ref.6PG011140 (color gris 111) COLORES DISPONIBLES: blanco, gris 111, gris 113, negro, beige, marrón. CONSUMO: 3,0 metros lineales por cartucho de 300 ml; 6,0 metros lineales por salchichón de 600 ml (sección 10x10 mm). APLICACIÓN: pistola.
