# Fijación elástica de elementos constructivos con materiales absorbentes en interiores, con Ultrabond Super Grip

- Propiedad del archivo: CONSTRUNARIO
- Formato: FIEBDC-3/2012
- Programa: Construnario Versión 3.51
- Fecha de los precios: 11/11/2021
- Divisa: EUR
- Código: mapei-spain- (07/03/2022)

**UIBMULTRBDSUPGRP** m Fijación elástica de elementos constructivos con materiales absorbentes en interiores, con Ultrabond Super Grip
Fijación elástica en interiores de lamas, zócalos y cenefas de madera, materiales y zócalos de PVC, paneles decorativos de poliestireno, yeso, madera o poliuretano expandido, revestimientos de madera, aglomerado, cartón-yeso, PVC y corcho, materiales aislantes, etc. sobre todos los soportes habituales, absorbentes y estables frente a la humedad, usados en la construcción, mediante el adhesivo acrílico blanco en dispersión acuosa, Ultrabond Super Grip de Mapei, con dureza Shore A (a los 28 días y a +23°C) de 80-85, alargamiento a rotura (a los 14 días y a +23°C) del 60 %, y con sello GEV EMICODE EC1 Plus de bajísimas emisiones de COV. El producto puede utilizarse sobre todos los soportes normalmente utilizados para la construcción siempre que sean absorbentes, suficientemente lisos, sólidos, y estén curados, secos, limpios y libres de polvo, partes friables, fisuras, pinturas, ceras, aceites, óxido, trazas de yeso u otros productos que puedan perjudicar la adherencia. Distribuir el adhesivo en puntos o cordones sobre el material a encolar, y acoplar las dos partes ejerciendo una presión uniforme. Rendimiento calculado para cordón de 10 mm de diámetro y 1 metro lineal; ajustar rendimiento a las dimensiones del elemento a encolar. Aplicación y preparación del soporte según se especifica en la ficha técnica de los productos.

| Código | Ud | Descripción | Rendimiento | Precio | Importe |
|---|---|---|---|---|---|
| PIBM065853 | u | Adhesivo de montaje acrílico para interiores, 310 ml, Ultrabond Super Grip, ref. 065853 (material) | 0.130 | 5.29 | 0.69 |
| OGEN006 | h | Peón especialista (mano de obra) | 0.150 | 16.77 | 2.52 |
|  |  | Costes directos |  |  | 3.21 |

## Recursos

**PIBM065853** u Adhesivo de montaje acrílico para interiores, 310 ml, Ultrabond Super Grip, ref. 065853
Adhesivo de montaje acrílico para interiores, 310 ml, Ultrabond Super Grip, ref.065853. CONSUMO: 15 metros lineales de banda de unión de 5 mm de diámetro. APLICACIÓN: pistola.
