# Fijación elástica de elementos constructivos con materiales no absorbentes, incluso con soporte húmedo, con Ultrabond MS Rapid

- Propiedad del archivo: CONSTRUNARIO
- Formato: FIEBDC-3/2012
- Programa: Construnario Versión 3.51
- Fecha de los precios: 11/11/2021
- Divisa: EUR
- Código: mapei-spain- (07/03/2022)

**UIBMULTRBDMSRAPD** m Fijación elástica de elementos constructivos con materiales no absorbentes, incluso con soporte húmedo, con Ultrabond MS Rapid
Fijación elástica que requiera, en corto tiempo, un fuerte agarre inicial y una elevada resistencia mecánica final, en interiores y exteriores, compatible con la mayoría de materiales de construcción, tanto absorbentes como no absorbentes, incluso húmedos, mediante el adhesivo deformable de alto módulo elástico, monocomponente, tixotrópico, a base de polímeros modificados con silanos, que se caracteriza por un elevado agarre inicial ("efecto ventosa") y un rápido endurecimiento final, Ultrabond MS Rapid de Mapei, con dureza Shore A (según norma DIN 53505) de 80, alargamiento a rotura (según norma DIN 53504 S3a, a los 7 días y a +23°C) del 120 %, y con sello GEV EMICODE EC1 Plus de bajísimas emisiones de COV. Todas las superficies a encolar deberán estar secas o moderadamente húmedas, sólidas, sin polvo ni partes sueltas, así como exentas de aceites, grasas, ceras y viejas pinturas. Para elementos a encolar de pequeña superficie, extruir el producto en el reverso de los mismos; inmediatamente después, acoplar los elementos a encolar, comprimiéndolos adecuadamente entre sí para distribuir de manera uniforme la capa de adhesivo. Para el encolado de grandes superficies, extruir cordones paralelos y distanciados entre sí unos 10-15 cm. Acto seguido, presionar adecuadamente los elementos entre sí para distribuir uniformemente la capa de adhesivo. Rendimiento calculado para cordón de 10 mm de diámetro y 1 metro lineal; ajustar rendimiento a las dimensiones del elemento a encolar. Aplicación y preparación del soporte según se especifica en la ficha técnica de los productos.

| Código | Ud | Descripción | Rendimiento | Precio | Importe |
|---|---|---|---|---|---|
| PIBM2463953 | u | Adhesivo de montaje para interiores y exteriores, 300 ml, Ultrabond MS Rapid, ref. 2463953 (material) | 0.200 | 12.91 | 2.58 |
| OGEN006 | h | Peón especialista (mano de obra) | 0.150 | 16.77 | 2.52 |
|  |  | Costes directos |  |  | 5.10 |

## Recursos

**PIBM2463953** u Adhesivo de montaje para interiores y exteriores, 300 ml, Ultrabond MS Rapid, ref. 2463953
Adhesivo de montaje para interiores y exteriores, con elevado efecto ventosa y fraguado rápido, Ultrabond MS Rapid, ref.2463953 COLOR: blanco. CONSUMO: a título indicativo, con un cartucho de 300 ml se cubren 5 metros lineales de cordón adhesivo con sección triangular 10 x 10 mm (base x altura). APLICACIÓN: pistola.
