# Bomba circuladora UPML 25-105 180, referencia 11155 de Ecoforest. Para ecoGEO B/C y ecoAIR EVI - de Ecoforest

- Propiedad del archivo: CONSTRUNARIO
- Formato: FIEBDC-3/2012
- Programa: Construnario Versión 3.51
- Fecha de los precios: 28/02/2024
- Divisa: EUR

**11155_ECO** u Bomba circuladora UPML 25-105 180, referencia 11155 de Ecoforest. Para ecoGEO B/C y ecoAIR EVI - de Ecoforest
Precio: 490.00
Circuladora Grundfos de alta eficiencia. Alimentación 230V Bomba de rotor húmedo con conexión roscada, motor EC con adaptación automática de potencia. Regulación 0-10V incorporada
