# Kit silo 1000, referencia 75050 de Ecoforest.Medidas: 120x120x150 cm - de Ecoforest

- Propiedad del archivo: CONSTRUNARIO
- Formato: FIEBDC-3/2012
- Programa: Construnario Versión 3.51
- Fecha de los precios: 28/02/2024
- Divisa: EUR

**750401_ECO** u Kit silo 1000, referencia 75050 de Ecoforest.Medidas: 120x120x150 cm - de Ecoforest
Precio: 1485.00
Kit silo 1000, referencia 75050 de Ecoforest.Medidas: 120x120x150 cm
